# Küchenlüftungsdecke
Angebotsaufforderung (GAEB 90, DA83)
Währung: EUR
Auftraggeber: Entwicklungsträger Potsdam GmbH

## Küchenlüftungsdecke
Datum: 02.03.26

*Hinweis*
ALLGEMEINE TECHNISCHE VERTRAGSBEDINGUNGEN FÜR
BAULEISTUNGEN (ATV) DIN 18299
Die laufende Nummerierung der nachfolgenden Punkte
bezieht sich auf die Vorgaben der VOB/Teil C, DIN
18299 und ist nicht durchlaufend. Fehlende Punkte haben
keine Hinweise bzw. sind hierzu keine besonderen
Angaben erforderlich.

0.0. Allgemeines
Es gelten die für das Gewerk maßgeblichen technischen
DIN-, DIN EN- und DIN EN ISO-Normen, zusätzlich
alle weiteren einschlägigen und zum Zeitpunkt der
Angebotsabgabe gültigen Normen, Vorschriften,
Richtlinien und Hinweise, insbesondere die BGR
(Berufsgenossenschaftlichen Regelungen) und die
Richtlinien der Gemeinde-Unfall-Versicherer.
Die Regeln für Sicherheit und Gesundheitsschutz der
Bau-Berufsgenossenschaft sind Bestandteil und
Grundlage des Angebots, ebenso die Baustellenverordnung
(Verordnung über Sicherheit und
Gesundheitsschutz auf Baustellen/ BaustellV BGBl.I S
1283) in der aktuell gültigen Fassung.
Soweit im Leistungsverzeichnis auf Technische
Spezifikationen (z.B. nationale Normen, mit denen
europäische Normen umgesetzt werden, europäische
technische Zulassungen, gemeinsame technische
Spezifikationen, internationale Normen) Bezug genommen
wird, werden ohne den ausdrücklichen Zusatz:
"oder gleichwertig", immer gleichwertige Technische
Spezifikationen in Bezug genommen.

0.1 Angaben zur Baustelle
0.1.1 Lage der Baustelle
Die Baustelle befindet sich auf dem Gelände der
ehemaligen Kaserne Potsdam Krampnitz. Die Gebäude K7
und K8 liegen ca. 1 km von der nächsten öffentlichen
Straße entfernt. Die Zufahrt zum Baufeld erfolgt über
die Ketziner Straße die in Richtung Westen Anschluss
zur B273 und in Richtung Süden Anschluss zur B2
hat.

0.1.2 Besondere Belastungen aus Immissionen und
besonderen Umgebungsbedingungen
Die bei der Durchführung der Arbeiten auftretenden
Staub-, Lärm- und Verkehrsemissionen sind gemäß dem
geltenden Immissionsschutzgesetz
(Bundes-Immissionsschutzgesetz -BImSchG) und den
Vorgaben sowie
den Richtlinien der Stadt Potsdam zu begrenzen. Es sind
nach Möglichkeit nur schallgedämmte Geräte einzusetzen.

0.1.3 Lage und Art der baulichen Anlage
Auf der Grundlage eines städtebaulichen Wettbewerbes
soll das ehemalige Kasernen-Areal
Potsdam-Krampnitz am Rande des Naturschutzgebietes
Döberitzer Heide zu einem neuen, urbanen Quartier
entwickelt werden. Für das Entwicklungsgebiet Potsdam
Krampnitz im Norden Potsdams wird daher zur
Schaffung eines Quartiers, das nicht Vorstadt ist,
sondern wie eine eigene, lebendige Kleinstadt
funktionieren
soll, eine hohe Dichte und eine gute Durchmischung
angestrebt.
Dies wird erzielt durch mehrgeschossigen Wohnungsbau
und die Ansiedlung einer entsprechenden
Infrastruktur, wie z.B. eines Facharzt-Zentrums mit
Apotheke, sowie weiteren Dienstleistungsunternehmen.
In dem alle wesentlichen Einrichtungen wie Kitas,
Schulen, Supermärkte und Arztpraxen idealerweise
innerhalb eines Radius von max. einem Kilometer von
jeder Wohnung aus erreichbar sind, wird der
Autoverkehr weitestgehend überflüssig gemacht. Durch
diese bauliche Dichte können Erschließungswege
kurz gehalten und eine wirtschaftlich arbeitende
Vorsorgungsstruktur ermöglicht werden.
Im Quartier selbst sollen also auch Arbeitsplätze
geschaffen werden, das Quartier soll mit der neu
herzustellenden Infrastruktur als vollständig autarkes
Quartier funktionieren und dadurch ein hohes Maß an
Lebensqualität sicherstellen.
Für die Umsetzung des Bauprojektes unter
Berücksichtigung der Aspekte der Nachhaltigkeit werden
die
besonderen Anforderungen gemäß dem Bewertungssystem
Nachhaltiges Bauen (BNB) umgesetzt.
Die geplanten Baumaßnahmen betreffen die in die
Landesliste eingetragenen Bodendenkmale 2038 und
2052. Die entsprechenden Vorgaben Denkmalrechtliche
Stellungnahme nach BbgDSchG vom 24.05.2004
sind für die Bodendenkmale und die Bestandgebäude
zwingend zu berücksichtigen.
Der Neubau wird als mehrteiliger Gebäudekomplex in
Mischbauweise aus Stahlbeton und nichttragenden
Elementwänden in Holzbauweise errichtet. Die Sporthalle
wird zur Hälfte in das Erdreich abgesenkt. In der
Regel ist der Neubau zweigeschossig. Ein Teilbereich
ist dreigeschossig gegliedert. Die Außenwände und
die geneigten Dachflächen erhalten vorgehängte
Ziegelplatten. Der Flachdachaufbau wird mit einem Kies
bzw. Gründachaufbau belegt. Im Erdgeschoss sind auch
verglaste Pfostenriegelfassaden vorgesehen.
Die beiden denkmalgeschützten Bestandsgebäude werden
durch einen mehrteiligen Neubau ergänzt. Die
Gebäude sind 4-geschossig gegliedert. Das
Kellergeschoss ist nicht vollständig im Erdreich
eingebunden.
Erdgeschoss und 1. Obergeschoss haben eine lichte
Raumhöhe von ca. 3,40 m. Das Dachgeschoss ist nicht
ausgebaut. Für die Neugestaltung entsprechend der
Nutzung sind umfangreiche Abbruch- und
Sanierungsarbeiten notwendig. Es wurden
Sanierungsmaßnahmen durch Entfernen von KMF-Platten und
KMF-Stäuben in sichtbaren und freizugänglichen
Bereichen (Gebäuden K7 und K8) durchgeführt.

0.1.4 Verkehrsverhältnisse/-beschränkungen auf der
Baustelle
Die Baustelle ist für den LKW-Verkehr nach der Einfahrt
von der öffentlichen Straße "L 92 - Ketziner Straße"
auf das Gelände über die  Straßen zu erreichen. Die
Straßen und Wege auf dem ehemaligen Kasernengelände
sind nur bedingt für Schwerlastverkehr geeignet. Die
historische Umfahrt ist für den Schwerlastverkehr nicht
geeignet. Der Zugang zum Areal der Entwicklungsmaßnahme
Krampnitz ist ausschließlich nach vorheriger
Registrierung bzw. mit einem gültigen Zugangsausweis
möglich. Der Entwicklungsträger Krampnitz sieht dazu
ein digitales Zugangsmanagement vor. Dazu ist es
erforderlich, sich im Vorfeld des Besuches online zu
akkreditieren. Im Ergebnis des
Akkreditierungsprozess wird ein Zugangsausweis
erstellt, der entweder als Ausdruck oder als E-Wallet
mitgeführt werden kann. Der Ausweis dient einerseits
zur Freischaltung der vor Ort eingesetzten
Vereinzelungsanlagen beim Betreten/ Befahren des
Standortes und anderseits als Berechtigungsnachweis vor
Ort. Die Aufwendungen des Auftragnehmers im
Zusammenhang mit dem digitalen Zugangsmanagement sind
mit den Einheitspreisen des Vertrags abgegolten.
Per Schottertragschicht befestigte Flächen werden
bauseits nur im Bereich der im BE-Plan ausgewiesenen
Flächen hergestellt. Alle weiteren für die Leistungen
des AN erforderlichen Baustraßen und Lagerflächen hat
der AN selbst herzustellen, bzw. entsprechend
geländegängige Transportmittel einzusetzen. Die Kosten
sind
in die Einheitspreise einzukalkulieren.

0.1.5 Für den Verkehr freizuhaltende Flächen
Grundsätzlich sind die Zufahrtsstraße freizuhalten, ein
Abstellen von Fahrzeugen ist nicht gestattet.

0.1.6 Art, Lage und Nutzbarkeit von
Transporteinrichtungen etc.
Durch den Auftraggeber werden keine
Transporteinrichtungen, Hebezeuge etc. zur Verfügung
gestellt.

0.1.7 Lage, Art, Anschlusswerte für Wasser, Energie und
Abwasser
entfällt

0.1.8 Überlassene Räume und Flächen
Durch den Auftraggeber werden Sanitärräume allen am Bau
beteiligten Firmen zur Verfügung gestellt.
Es werden keine leicht verschließbaren Räume durch den
Auftraggeber zur Verfügung gestellt. Lagerflächen
stehen nur in geringem Umfang, gemäß dem BE-Plan zur
Verfügung. Die vorhandenen Flächen werden in
Abstimmung mit der Bauüberwachung zugeteilt. Alle
weiteren notwendigen Lagerflächen und Räume hat der
Auftragnehmer selber zu schaffen. Verschließbare Räume
im Gebäude zur Nutzung durch den AN sind nicht
zulässig. Die Kosten dafür sind mit den Einheitspreisen
abgegolten. In das Gebäude eingebrachtes Material ist
umgehend zu verbauen. Soweit vom AN Material in das
Gebäude eingebracht wurde, das nicht sofort verbaut
wird und dieses Material (z.B. für Arbeiten anderer
Gewerke) umgesetzt werden muss, hat dies vom AN zu
seinen Lasten zu erfolgen.

0.1.9 Bodenverhältnisse
entfällt

0.1.10 Wasserverhältnisse im Boden
Das Hauptgrundwasser steht mit gespanntem Wasserspiegel
unter der als Stauer wirkenden, tiefreichenden
Grundmoräne an und kann im Extremfall bis auf ein
geschätztes zeHGW- Niveau von 32,00 m ü.NHN
ansteigen, wobei die Druckhöhe dann bis über das Niveau
der "abgesenkten" Sporthalle reicht. Zudem
besteht die Möglichkeit temporärer Stauwasserbildungen
mit noch deutlich höherem Niveau, die zu
Oberflächenvernässungen und einem Aufweichen der
kontaktierten Baugrundpartien führen können.
Detaillierte Angeben zum Baugrund sind dem Gutachten
"GKK_Baugrund-Gutachten" vom
Baugrund-Ingenieurbüro Dipl.-Ing. Reneé Dölling zu
entnehmen.

0.1.11 Besondere umweltrechtliche Vorschriften
Eine lärmarme Baustelle ist grundsätzlich anzustreben.
Dazu sind soweit technisch möglich lärmarme
Baumaschinen und Geräte einzusetzen. Die besonderen
Anforderungen gemäß dem Bewertungssystem
Nachhaltiges Bauen (BNB) sind einzuhalten.

0.1.12 Besondere Vorgaben für die Entsorgung
Abfälle auf der Baustelle sind weitgehend zu vermeiden.
Die dennoch anfallenden Abfälle sind sortenrein in
mineralische Abfälle, Wertstoffe, gemischte
Baustellenabfälle, Problemabfälle und asbesthaltige
Abfälle zu
sortieren.

0.1.13 Schutzgebiete und Schutzzeiten
In den Schutzzeiten Werktags 20:00 bis 6:00 Uhr sowie
an Sonn- und Feiertagen ist Baustellenlärm
prinzipiell auszuschließen.

0.1.14 Schutz von Bäumen, Pflanzen etc.
Die Örtlichkeiten weisen einen hohen, teilweise dichten
Baumbestand aus. Wenn Schutzmaßnahmen
erforderlich sind, so werden diese in
Leistungspositionen geregelt bzw. von anderen
Unternehmern
ausgeführt.

0.1.15 Sicherung des öffentlichen Verkehrs
Sind ständige Maßnahmen notwendig, so werden diese
durch den AN Baustelleneinrichtung geschaffen.
Partielle Maßnahmen (Schwertransporte) werden durch den
entsprechenden AN ausgeführt.

0.1.16 Im Baugelände vorhandene Anlage
Im Baufeld ist mit vorhandenen Anlagen,
Versorgungsleitungen zu rechnen. Dies betrifft
besonders den
Bereich der Bestandgebäude.

0.1.17 Hindernisse
Im Boden sind Hindernisse verschiedener Art zu
erwarten, wie beispielsweise bauliche Anlagen und
Siedlungsreste sowie Ver- und Entsorgungsleitungen für
Strom und Wasser welche in der Regel außer
Betrieb sind.

0.1.18 Kampfmittel
ist es auf Grund der Nutzung des Geländes und der
Gebäude immer möglich, dass Kampfmittel etc. gefunden
werden. Sollten Kampfmittel, kampfmittelverdächtige
Objekte, Waffen oder Teile davon angetroffen werden,
sind die Arbeiten im betroffenen Bereich unverzüglich
einzustellen und die vor Ort tätige
Kampfmittelräumfirma zuinformieren. Ist vor Ort keine
Kampfmittelräumfirma verfügbar, ist der
Kampfmittelbeseitigungsdienst der Polizei des Landes
Brandenburg zu informieren (Notruf 110).
Das Gelände wurde im Bereich der durchgeführten
archäologischen Untersuchen geräumt und entsprechend
freigegeben. Außerhalb dieses Areals sind entsprechende
Untersuchungen noch notwendig, welche durch den AG
veranlasst werden. Im Zuge der Erdarbeiten wird eine
Begleitung des Aushubs durch den
Kampfmittelbeseitigungsdienst durchgeführt.

0.1.19 Maßnahmen gemäß Baustellenordnung
Durch den Auftraggeber wurde ein Fachingenieur als
Sicherheits- und Gesundheitskoordinator beauftragt.
Dieser hat Vorschriften zum Arbeits- und
Gesundheitsschutz und eine Baustellenordnung erstellt
die
entsprechend einzuhalten sind.

0.1.21 Schadstoffbelastungen des Baugrundes und des
Grundwassers
Im Zuge der archäologischen Untersuchung wurden
Bodenproben ausgewertet und gemäß LAGA M20 sind
alle Zuordnungsklassen vorgefunden worden. Des weiteren
sind in Teilbereichen Belastungen gemäß
Deponieverordnung Deponieklasse DK II angetroffen
worden.

0.1.22 Veranlasste Vorarbeiten
Es wurden archäologischen Untersuchung einschl.
Bodenproben und Kampfmitteluntersuchungen auf den
Baugelände durchgeführt. In den Gebäuden K7 und K8
wurden Sanierungsmaßnahmen durch Entfernen von
KMF-Platten und KMF-Stäuben ausgeführt.

0.1.23 Ablauf der Arbeiten
Durch die örtliche Bauüberwachung (BÜ) werden die
Gewerke in einem Ablaufterminplan und in
Baubesprechungen koordiniert. Die einzelnen
Teilleistungen der Gewerke sind durch die Auftragnehmer
in
Zusammenarbeit mit der BÜ zu organisieren. Die
Teilnahme des verantwortlichen Bauleiters des AN oder
seines Bevollmächtigten an diesen Besprechungen ist
sicherzustellen.

0.2 Angaben zur Ausführung
0.2.1 Arbeitsabschnitte und Unterbrechungen
Die Arbeitsabschnitte sind entsprechend den
Notwendigkeiten aus Ablauf und Konstruktion der
Arbeiten
festzulegen bzw. mit der Bauüberwachung abzustimmen.

0.2.2 Besondere Erschwernisse
Als besondere Erschwernisse wird das Arbeiten im
Bestand betrachtet. Hier wird besonders auf den
beschränkten bzw. nicht möglichen Einsatz von
Maschinen, Geräten und Transportmitteln verwiesen, was
bedeutet das die Arbeiten in Handarbeit auszuführen
sind. Bei den Arbeiten in den beiden Gebäuden sind
diese Erschwernisse mit den Einheitspreisen abgegolten.
0.2.3 Vorgaben aus dem SiGe-Plan
Die Vorgaben Arbeits- und Sicherheitsplan gemäß den
DGUV-Regel 101-004 und TRGS 524 sind zwingend
in den Bestandsgebäuden einzuhalten. Ein Koordinator im
Sinne der BG-Regel DGUV-Regel 101-004
"Kontaminierte Bereiche" (alt: BGR 128) bzw. TRGS 524
"Schutzmaßnahmen für Tätigkeiten in
kontaminierten Bereichen" ist seitens des Auftraggebers
beauftragt.
Der Auftraggeber hat einen Koordinator für die
Sicherheit und den Gesundheitsschutz (SiGeKo) nach
BaustellV bestellt. Dieser hat Vorschriften zum
Arbeits- und Gesundheitsschutz und eine
Baustellenordnung
verfassen, die verbindlich zu beachten sind, siehe auch
Anlage 180702_GKK_Anlage Sicherkeitskonzept.pdf.

0.2.4 Leistungen zur Unfallverhütung
Die Absicherung von Öffnungen erfolgt durch den
AN-Rohbau bis zur Fertigstellung der Rohbauarbeiten.
Die Absicherung wird vom Rohbaugewerk belassen. Soweit
die Absicherungen durch den AN für seine
Arbeiten zu entfernen sind, müssen diese anschließend
durch den AN wieder hergestellt werden.

0.2.5 Besondere Anforderungen durch Kontaminierung
Es wurden Sanierungsmaßnahmen durch entfernen von
KMF-Platten und KMF-Stäuben in sichtbaren und
freizugänglichen Bereichen (Gebäuden K7 und K8)
durchgeführt.

0.2.6 Besondere Anforderungen an die
Baustelleneinrichtung (BE)
Die Baustelleneinrichtung richtet sich nach den
Vorgaben des AG und sind zwingend einzuhalten. Für die
Baustelleneinrichtung des Auftragnehmers sind nur
stapelbare Container zu verwenden, welche gemäß dem
BE-Plan einen unbefestigten Platz zur Verfügung
gestellt bekommen. Die Fläche ist vom AN entsprechend
seinen Anforderungen herzurichten.

0.2.7 Besondere Anforderungen an Gerüste
Bauseits wird ein Fassadengerüst bereitgestellt. Alle
weiteren für die Leistungen des AN notwendige
Gerüste, sowie alle Hebezeuge sind vom AN entsprechend
seines Leistungsumfanges zu stellen. Eine
Mitbenutzung der Gerüste und Hebezeuge des AN durch
andere Auftragnehmer ist nicht vorgesehen.

0.2.8 Mitbenutzung von Gerüsten
Bauseits wird ein Fassadengerüst bereitgestellt. Soweit
der AN fremde Hebezeuge mitnutzen möchte, ist
dies von AN mit dem jeweiligen Gewerk direkt
abzustimmen. Ein Anspruch auf Mitbenutzung von
Hebezeugen besteht nicht.

0.2.9 Vorhaltung von Gerüsten/BE für andere Unternehmer
Sollen Gerüste des Auftragnehmers anderen Unternehmen
zur Verfügung gestellt werden, so wird das in
Leistungspositionen beschrieben.

0.2.10Recycling-Stoffe / Wiederverwendung von
Materialien
Nur wenn in Leistungstexten darauf eingegangen wird,
ist die Benutzung von Recycling-Baustoffen gestattet.

2.2.11 Anforderungen an Recycling-Stoffe
Sollen wiederaufbereitete Baustoffe einer weiteren oder
zukünftigen Nutzung im Zuge des Bauvorhabens
zugeführt werden, wird in den entsprechenden Positionen
der Leistungsbeschreibung darauf näher
eingegangen.

0.2.12 Besondere Anforderungen an die
Umweltverträglichkeit von Stoffen/Bauteilen
Es werden an die Ausführung der Arbeiten und die
verwendeten Bauprodukte und Materialien besondere
Anforderungen gemäß dem Bewertungssystem Nachhaltiges
Bauen (BNB) gestellt.
Besonders besorgniserregende Stoffe nach CLP- / REACH
Verordnung mit sensibilisierenden,
humantoxischen oder umweltgefährdenden Eigenschaften
oder besonders besorgniserregende Stoffe dürfen
maximal mit einem Anteil von 0,1 % in den Produkten
enthalten sein.

0.2.13 Eignungs- und Gütenachweise
Der Auftragnehmer hat über alle zur Ausführung
bestimmten Bauprodukte, Materialien und ggf.
Herstellungsverfahren Eignungs- und Gütenachweise zu
führen.
Alle Produkte sind mindestens 18 Tage vor Bestellung
durch den Unternehmer zu benennen. Die Nachweise
(Sicherheitsdatenblätter oder Herstellererklärungen)
sind digital vorzulegen. Produktdatenblätter und
Technische Merkblätter sind digital vorzulegen.
Es dürfen nur freigegebene Bauprodukte eingesetzt
werden. Die Freigabe erfolgt auf Grundlage der
vorzulegenden Nachweise: technischen Datenblätter,
Sicherheitsdatenblätter (soweit für das Produkt
vorhanden) und Umweltdeklarationen (kurz: EPD, soweit
für das Produkt vorhanden). Der Anbieter
verpflichtet sich, alle Produkte mit
Nachhaltigkeitsanforderungen entsprechend der
Festlegung zur
Deklaration vollständig und gesammelt zu deklarieren
und mit den geforderten Unterlagen zu übergeben.
Unvollständig eingereichte Produkte werden nicht
bearbeitet.
Sollten freigegebene Produkte ausgetauscht werden fällt
eine Bearbeitungsgebühr in Höhe von 100,00 _
netto je geändertem Produkt an, da das neue Produkt
nachträglich geprüft werden muss. Die Mehrkosten
werden als Einbehalt von den Rechnungen des AN
verrechnet.
Bei Unklarheiten über den Einsatz eines Produktes ist
unbedingt vor dem Einbau Rücksprache mit der
Bauleitung zu halten.
Sollte der Anbieter nicht freigegebene Produkte
verwenden, besteht eventuell die Möglichkeit einer
"Freimessung". Dazu ist das verbaute Produkt gemäß
Anweisung BNB-Koordinator einzuhausen und von der
Raumluft abzuschotten. Nach einer festgesetzten
Standzeit werden unter Aufsicht der Beteiligten
(Bauleitung, Auftraggeber, Auftragnehmer sowie
BNB-Koordinator) durch ein Externes Prüflabor Proben
genommen. Die dadurch entstehenden Kosten (Anfahrten,
Standzeiten, 6 Stunden Organisationsaufwand
BNB-Koordinator, Messung, Auswertung und Nachbereitung)
trägt einzig der Verursacher.
Werden die Anforderungen der Nachhaltigkeit durch die
Freimessung nicht nachgewiesen, sind diese
Produkte auf eigene Kosten vollständig zu entfernen und
auszutauschen.
Produkte mit Sicherheitsdatenblättern sind
grundsätzlich zu deklarieren. Dies gilt auch, wenn
keine
Anforderung an der Position genannt ist. Zusätzlich
gelten mindestens folgende Vorgaben. Sind in den
Positionen höhere Anforderungen genannt, gelten jene.
- PU-Systeme nicht schlechter als GIS-Code PU10 oder
RU1. Ausnahme ist PU80.
- RE-Systeme nur GIS-Code RE0, RE1, RE05, RE10 und
RE20.
- Vor Ort eingesetzte Lacke und Farben auf nicht
mineralischen Untergründen VOC <10%.
- Farben und Beschichtungen auf mineralischen
Untergründen mit ELF-Zertifikat.
- Bitumenprodukte haben GIS-Code BBP10.
- Geschäumte Dämmstoffe sind ohne (teil)halogenierte
Treibmittel hergestellt.
- Kunststoffe ohne Stabilisatoren mit Blei, Cadmium und
Zinn-Verbindungen.
- Holz-Öle nur GIS-Code Ö10.
- Montageschäume sind nur für Fugen in Wärmedämmung
gemäß abZ zulässig.
Es dürfen keine nicht zertifizierten Hölzer,
Holzprodukte oder Holzwerkstoffe aus tropischen,
subtropischen
oder borealen Wäldern eingesetzt werden. Es sind so
weit möglich Hölzer, Holzprodukte oder Holzwerkstoffe
aus mitteleuropäischen oder einheimischen Wäldern
einzusetzen. Diese Vorgabe gilt nicht für das temporäre
Bauholz. Für alle eingesetzten mitteleuropäischen
Hölzer, Holzprodukte oder Holzwerkstoffe muss dem
Bauherren mit der Lieferung aber vor Einbau eine FSC
oder PEFC Zertifikat sowie das dazugehörige CoC
Zertifikat zur Verfügung gestellt werden.
Es ist die Lieferkette (CoC) sicherzustellen. Dazu ist
durch den Lieferanten/Händler auf dem Lieferschein die
PEFC- oder FSC-Nummer der Produkte zu nennen. Um
Sicherzustellen, dass nur Holz- und Holzprodukte
zum Einsatz kommen, die zur Lieferung mit PEFC- oder
FSC-Zertifikat gehören, ist eine der folgenden
Möglichkeiten zu wählen:
1. Die Lieferung des zertifizierten Holzes erfolgt in
ungeöffneter Verpackung direkt auf die Baustelle.
Anschrift
auf dem Lieferschein ist die Baustelle. Die ungeöffnete
Verpackung ist mit dem Adressaufkleber der
Baustelle zu fotografieren.
oder
2. Die Lieferung des zertifizierten Holzes erfolgt zum
Unternehmen, lagert dort ungeöffnet bis zur
Weiterverarbeitung oder Transport auf die Baustelle.
Der Auftragnehmer bestätigt mit einer Erklärung, dass
nur zertifiziertes Holz für den Auftrag verwendet
wurde. Auf dem Lieferschein steht als Anschrift die
Baustelle
und c/o die Anschrift des Auftragnehmers. Die
ungeöffnete Verpackung ist mit dem Adressaufkleber der
Baustelle zu fotografieren.
oder
3. Für alle Produkte, welche vom Hersteller einen
unveränderbaren Stempel haben (Aufdruck o.ä.) und bei
dem ein FSC/PEFC Zertifikat vorliegt, ist der Nachweis
über ein Übersichtsfoto und ein Detailfoto (des
Stempels) inklusive der Lieferscheine möglich. Über die
Fotos muss ein eindeutiger Zusammenhang
zwischen verwendetem Material und erstelltem Produkt
möglich sein.
oder
4. Die aufführende Firma ist selbst durch die PEFC oder
FSC zertifiziert sein, in diesem Fall gelten die
Vorgaben des Zertifikatgebers zum Umgang und die
Bestätigung.
Alle Verarbeiter von Holz- und Holzprodukten haben eine
Erklärung abzugeben, dass Sie nur Produkte mit
gültigem Zertifikat bestellt und verarbeitet haben.
Dies erfolgt auf Firmenpapier mit Nennung der
Baustelle, Auflistung der Lieferscheine
(Lieferscheinnummer)
und Bestätigung, dass nur zertifiziertes Holz
eingesetzt wurde.

0.2.14 Wiederverwendung von Stoffen
Sollen abzubrechende Baustoffe bzw. Boden einer
weiteren oder zukünftigen Nutzung im Zuge des
Bauvorhabens zugeführt werden, wird in den
entsprechenden Positionen des Leistungsverzeichnisses
darauf
näher eingegangen.

0.2.15 Abbrucharbeiten und Entsorgung
Alle Abbruchmaterialien und Bauabfälle sind
ordnungsgemäß nach den rechtlichen Vorschriften,
schadlos
ohne Beeinträchtigung des Allgemeinwohls, insbesondere
ohne Schadstoffanreicherungen im
Wertstoffkreislauf, zu verwerten oder, wenn eine
Verwertung nicht möglich ist, allgemeinwohlverträglich
zu
entsorgen. Hierbei sind die Vorschriften der
Abfallsatzung der Stadt Potsdam / Land Brandenburg zu
beachten und einzuhalten.
Die Entsorgungsgebühren sind vom Auftragnehmer zu
übernehmen. Der Nachweis der ordnungsgemäßen
Entsorgung, gegenüber dem Auftraggeber, ist
unaufgefordert zu führen. Bei der Entsorgung sind die
Vorgaben zur elektronischen Nachweisführung zu
beachten.
Kontaminierte Baustoffe sind grundsätzlich getrennt vom
üblichen Bauschutt zu entsorgen. Die erfolgte
Entsorgung ist grundsätzlich dem Auftraggeber
nachzuweisen.
Die Entsorgung von kontaminierten Baustoffen, die zur
Errichtung neuer Bauteile dienten (überschüssige
Baustoffe, Abfälle), ist grundsätzlich vom
Auftragnehmer ordnungsgemäß durchzuführen.

0.2.16 Beigestellte Stoffe (vom AG)
Werden Stoffe, Bauteile oder Geräte vom Auftraggeber
zur Verfügung gestellt, so wird dies in den Positionen
beschrieben.

0.2.17 Hilfestellung durch den Auftraggeber
Das Abladen, Lagern und der Transport von Stoffen und
Bauteilen ist allein Sache des AN.
Arbeitskräfte werden vom Auftraggeber nicht zur
Verfügung gestellt. Die Sicherung seiner Teile,
insbesondere der bereits fertig gestellten Leistungen,
bleibt Sache des Auftragnehmers.
Vermessung Neubau
Seitens des Auftraggebers erfolgt das Abstecken des
Gebäudes für den Erdaushub mit Höhenangabe. Es
erfolgt weiterhin die Übertragung von zwei
Gebäudeachsen und einer Höhenmarke auf die
Geländefläche.
Alle darüber hinaus gehenden Einmessungen und
Messungen, gehören zum Leistungsumfang des
Auftragnehmers und sind mit den Einheitspreisen
abgegolten.
Planungsunterlagen
Die für die Ausführung notwendigen Planunterlagen
werden dem Auftragnehmer in einem elektronischen
Dateiformat (pdf, dxf) zur Verfügung gestellt. Darüber
hinaus erforderliche Papierunterlagen (auch für die
Abrechnung) hat sich der Auftragnehmer auf seine Kosten
zu beschaffen.

0.2.18 Leistungen für andere Unternehmer
Sind Leistungen für andere Unternehmer zu erbringen,
wird dies in einzelnen Positionen der
Leistungsbeschreibung geregelt.

0.2.20 Benutzung vor der Abnahme
Für den Fortschritt der Bauarbeiten ist es
erforderlich, dass bereits erstellte und fertig
gestellte Bauteile durch
bauseits beauftragte Auftragnehmer einer weiteren
Bearbeitung unterzogen werden. Das ist diesen
Auftragnehmern grundsätzlich zu gestatten.
Eine Abnahme oder ein vergleichbares Verfahren findet
vor Fertigstellung nicht statt. Überdeckte oder
überbaute Leistungen werden gemeinsam mit dem AG vorher
kontrolliert und protokolliert (gemäß § 4 Ziffer
10 VOB/B).

0.2.22 Abrechnung nach bestimmten Vorlagen
Die Abrechnung der vertraglichen Leistungen erfolgt
entsprechend den LV-Positionen. Zur Kalkulation und
zur Abrechnung dienen das Leistungsverzeichnis sowie
alle beigefügten Unterlagen.
Die Mengenermittlung ist entsprechend den
Ordnungszahlen des Vertrages zu gliedern.
Sind Zeichnungen nicht vorhanden, ist die erbrachte
Leistung gemeinsam örtlich aufzumessen, zu
dokumentieren und chronologisch zu ordnen. Örtliche
Aufmaße von nicht zeichnerisch dargestellten
Leistungen sind in die Abrechnungszeichnungen zu
übertragen oder mit dem Hinweis auf ein separates
Aufmaß kenntlich zu machen.
Für die Ermittlung von Mengen hat der Auftragnehmer
grundsätzlich die Möglichkeiten die EDV zu nutzen.
Auf die Regelungen für die elektronische Bauabrechnung
(EDV Verfahrensbeschreibung REB 23.003) und
deren Benutzung wird hingewiesen. Die Aufmaße sind im
d11-Format zu übergeben.
Alternativ ist die Verwendung von Tabellen-
Kalkulationsprogrammen (z.B. Excel) nur gestattet bei
gleichzeitiger Übergabe als Datenträger der zu
prüfenden Mengen.
Die im Leistungsverzeichnis enthaltenen Hinweise zu
Kostenelementen sind in der Mengenermittlung /
Rechnungslegung zu berücksichtigen.

0.5 BNB-Anforderungen
Folgende Anforderungen sind einzuhalten:
BNB: Sollten Fassadenputze zum Einsatz kommen, gilt
kein Einsatz von bioziden Wirkstoffen außer
Topfkonservierern
BNB: Für nicht filmbildende Imprägnierungen im
Innenbereich gilt: GISCODE GH 10 und Lösemittelgehalt <
5 %
BNB: Klebende Arbeiten an der luftdichten Ebene:
Chlorparaffine < 0,1 % und EMICODE EC1/ EC1PLUS
oder VOC < 10 g/l, für PU-Klebstoffe gilt zusätzlich:
TCEP < 0,1 %

BNB: Für alle Beschichtungen im Innenbereich auf nicht
mineralischen Oberflächen gilt: RAL-UZ 12a.
Restauration gemäß Denkmalschutz ist hiervon
ausgenommen.
Auf die einzuhaltenden BNB-Anforderungen in den
Positionstexten wird hingewiesen.

0.6 Beigefügte Unterlagen
Keine

0.7. Planungsunterlagen
0.7.1 Folgende Leistungen werden durch den AG im
Vorfeld gem. Grundleistungen HOAI veranlasst:
Genehmigungen:
- Die Baugenehmigung wurde durch den AG eingeholt. Aus
der Genehmigung resultierende Auflagen werden
in die laufende Planung eingearbeitet.
Alle darüber hinausgehende Planungen für die Ausführung
seiner Leistungen wie z.B. Detailpläne,
Berechnungen etc. hat der AN auf der Grundlage der
übergebenen Genehmigungs- bzw.
Ausführungsplanung eigenverantwortlich zu erstellen und
in der Kalkulation für die Werk- und
Montageplanung zu berücksichtigen.
Folgende Nachweise und Fachgutachten sind im Auftrag
des AG erstellt worden und werden dem AN bei
Bedarf zur Verfügung gestellt:
- Brandschutznachweis
- Schallschutzgutachten
- Baugrundgutachten
- Bodenuntersuchung
- denkmalpflegerische Untersuchungen

0.7.2. Prüfung der Ausführungsplanung durch den AN und
Erstellung der W&M-Planung
Die Ausführungsunterlagen werden baubegleitend erstellt
und gem. VOB/B § 3 Nr.1 rechtzeitig vor
Ausführung zur Verfügung gestellt.
Die zusammen mit der Ausführungsplanung übergebenen
Planübergabelisten hat der AN innerhalb von einer
Woche zu prüfen und die Prüfung sowie den Erhalt der
Pläne auf der Planübergabeliste zu bestätigen. Der
AN hat die Unterlagen darüber hinaus innerhalb von drei
Wochen auf Vollständigkeit zu prüfen und ggf.
erforderliche weitere Angaben, die er für die
Ausführung seiner Leistungen benötigt, spätestens 3
Wochen
nach Erhalt der Unterlagen bzw. rechtzeitig, spätestens
jedoch 3 Wochen vor Beginn der zugehörigen
Ausführung anzufordern.

0.7.3 Werkplanungen
Vom AN herzustellende Werkpläne sind spätestens nach
Auftragserteilung und Klarstellung der technischen
Einzelheiten zu erstellen. Dies umfasst die
beauftragten Leistungen einschl. deren
Baukörperanschlüsse mit
vollständig detaillierten Konstruktions- bzw.
Werkzeichnungen (ggf. nach örtlichem Aufmaß). Die
Unterlagen
sind eigenverantwortlich mit dem Architekten und den
Fachplanern abzustimmen und dem Objektplaner/FbT
zur Freigabe vorzulegen. Die Zeichnungen sind als PDF
einzureichen. Die Korrekturumläufe erfolgen
ebenfalls im PDF-Format.
Das Anfertigen der Konstruktions- und Werkzeichnungen
hat der AN eigenverantwortlich entsprechend den
Ausführungsterminen durchzuführen. Es ist eine
angemessene Prüfzeit (mind. 2 KW) durch die vom AG
beauftragten Planer zu berücksichtigen.

0.8 Dokumentationsunterlage
Für die vertraglich erstellte Leistung ist eine
LV-positionsbezogene Dokumentationsunterlage zu
erstellen.
Die Unterlagen sind 1-fach spätestens 18 Werktage vor
Endabnahme zur Prüfung auf Übereinstimmung mit
der ausgeführten Leistung der Bauüberwachung
vorzulegen.
Die Änderungen und Ergänzungen sind zur Abnahme
einzupflegen. Mehrausfertigungen sind 2-fach in
Papierform und als Datenträger zur Endabnahme zu
übergeben.
Ohne Vorlage der Dokumentation wird keine Abnahme
durchgeführt. Umfang, Inhalt:
- Inhaltsverzeichnis
- Fachunternehmererklärung
- Werkplanung (Revisionspläne)
- Zulassungen/Prüfzeugnisse mit
Übereinstimmungserklärungen resp. CE-Zertifikaten;
- Prüfbücher mit Abnahme- und Inbetriebnahmetestaten
- Systemdatenblätter;
- Betriebsanweisungen, Bedienungs- u.
Instandhaltungsanleitungen der Hersteller
- Liste der Anlagen, die einer Überwachungspflicht auf
Grund öffentlich-rechtlicher Vorschriften unterliegen,
einschließlich der vorgesehenen Prüftermine
- Anlagen- und Funktionsbeschreibungen
- Zusammenstellung von Vorschriften für Arbeitsschutz
und Unfallverhütung
- Aufstellung von Bauteilen, die der Wartung bedürfen
- Pflege- und Wartungsanweisungen und
Instandhaltungsarbeiten einschl. zugeh. Fristenpläne
- Lieferscheine;
- Entsorgungsnachweise;
- etc.
Soweit in einem Vorabzug der Dokumentationsunterlagen
einzelne Dokumente fehlen, muss das
Inhaltsverzeichnis dennoch alle Dokumente enthalten, zu
noch nicht vorliegenden Unterlagen ist anzugeben:
wird nachgereicht bis zum mit Angabe eines Termins.
Die Kosten dafür sind mit den Einheitspreisen
abgegolten.

0.9 Termine
Termine werden in den Begleitunterlagen des
Angebotsverfahrens benannt.

*Hinweis*
1.  Allgemeine Vorgaben und Hinweise
Das Bauvorhaben wird als nachhaltiges Gebäude geplant
und ausgeführt. Für den Bauherren sind daher die
Umweltverträglichkeit der Bauprodukte, die Qualität der
Ausführung, der Verzicht auf Schadstoffe sowie die
Minimierung von Umweltbelastungen durch die Baustelle
besonders wichtig. Mit Fertigstellung des Gebäudes
beabsichtigt der Bauherr eine Zertifizierung
durchführen zu lassen. Diese beinhaltet vor allem eine
Überprüfung der eingesetzten Bauprodukte sowie
umfangreiche Messungen zur Schadstoffbelastung. Die vom
Bauherren in der Planung definierten Vorgaben und
Einschränkungen zu Baustoffen und Bauprodukten sind in
den Positionstexten enthalten und zwingend einzuhalten.
Dazu sind entsprechend Festlegung Deklaration die
Baustoffe und Bauprodukte zu benennen (Hersteller,
Fabrikat, Typ etc.).
Der Bieter ist aufgefordert, möglichst
umweltfreundliche und schadstoffarme Baustoffe und
Bauprodukte einzusetzen. Die Bauprodukte und
-materialien sollen so gewählt werden, dass
Dauerhaftigkeit, Instandhaltungsfreundlichkeit,
Rückbaufähigkeit und Reinigungsfreundlichkeit
gewährleistet werden.
2.  Deklaration
Alle Produkte sind mindestens
"  18 Tage vor Bestellung
durch den Unternehmer zu benennen.
Die Nachweise (Sicherheitsdatenblätter oder
Herstellererklärungen) sind digital vorzulegen.
Produktdatenblätter und Technische Merkblätter sind
digital vorzulegen
3.  Freigabe
Es dürfen nur freigegebene Bauprodukte eingesetzt
werden. Die Freigabe erfolgt auf Grundlage der
vorzulegenden Nachweise: technischen Datenblätter,
Sicherheitsdatenblätter (soweit für das Produkt
vorhanden) und Umweltdeklarationen (kurz: EPD, soweit
für das Produkt vorhanden).
Der Anbieter verpflichtet sich, alle Produkte mit
Nachhaltigkeitsanforderungen entsprechend der
Festlegung zur Deklaration vollständig und gesammelt zu
deklarieren und mit den geforderten Unterlagen zu
übergeben.
Grundsätzlich sind alle Produkte mit
Sicherheitsdatenblatt durch den Unternehmer zu benennen
und einzureichen.
Unvollständig eingereichte Produkte werden nicht
bearbeitet.
Sollten freigegebene Produkte ausgetauscht werden fällt
eine Bearbeitungsgebühr in Höhe von 100,00 _ netto je
geändertem Produkt an, da das neue Produkt nachträglich
geprüft werden muss. Die Mehrkosten werden als
Einbehalt von den Rechnungen des AN verrechnet.
Bei Unklarheiten über den Einsatz eines Produktes ist
unbedingt vor dem Einbau Rücksprache mit der Bauleitung
zu halten.
Sollte der Anbieter nicht freigegebene Produkte
verwenden, besteht eventuell die Möglichkeit einer
"Freimessung". Dazu ist das verbaute Produkt gemäß
Anweisung BNB-Koordinator einzuhausen und von der
Raumluft abzuschotten. Nach einer festgesetzten
Standzeit werden unter Aufsicht der Beteiligten
(Bauleitung, Auftraggeber, Auftragnehmer sowie
BNB-Koordinator) durch ein Externes Prüflabor Proben
genommen. Die dadurch entstehenden Kosten (Anfahrten,
Standzeiten, 6 Stunden Organisationsaufwand
BNB-Koordinator, Messung, Auswertung und Nachbereitung)
trägt einzig der Verursacher.
Werden die Anforderungen der Nachhaltigkeit durch die
Freimessung nicht nachgewiesen, sind diese Produkte auf
eigene Kosten vollständig zu entfernen und
auszutauschen.
4.  Produkte mit Sicherheitsdatenblättern
Produkte mit Sicherheitsdatenblättern sind
grundsätzlich zu deklarieren. Dies gilt auch, wenn
keine Anforderung an der Position genannt ist.
Zusätzlich gelten mindestens folgende Vorgaben. Sind in
den Positionen höhere Anforderungen genannt, gelten
jene.
"  PU-Systeme nicht schlechter als GIS-Code PU10 oder
RU1. Ausnahme ist PU80.
"  RE-Systeme nur GIS-Code RE0, RE1, RE05, RE10 und
RE20.
"  Vor Ort eingesetzte Lacke und Farben auf nicht
mineralischen Untergründen VOC <10%.
"  Farben und Beschichtungen auf mineralischen
Untergründen mit ELF-Zertifikat.
"  Bitumenprodukte haben GIS-Code BBP10.
"  Geschäumte Dämmstoffe sind ohne (teil)halogenierte
Treibmittel hergestellt.
"  Kunststoffe ohne Stabilisatoren mit Blei, Cadmium
und Zinn-Verbindungen.
"  Holz-Öle nur GIS-Code Ö10.
"  Montageschäume sind nur für Fugen in Wärmedämmung
gemäß abZ zulässig.
5.  Vorgaben zum Einsatz von Holz
Es dürfen keine nicht zertifizierten Hölzer,
Holzprodukte oder Holzwerkstoffe aus tropischen,
subtropischen oder borealen Wäldern eingesetzt werden.
Es sind so weit möglich Hölzer, Holz-produkte oder
Holzwerkstoffe aus mitteleuropäischen oder
einheimischen Wäldern einzusetzen. Diese Vorgabe gilt
nicht für das temporäre Bauholz.
Für alle eingesetzten mitteleuropäischen Hölzer,
Holzprodukte oder Holzwerkstoffe muss dem Bauherren mit
der Lieferung aber vor Einbau eine FSC oder PEFC
Zertifikat sowie das dazugehörige CoC Zertifikat zur
Verfügung gestellt werden.
Es ist die Lieferkette (CoC) sicherzustellen. Dazu ist
durch den Lieferanten/Händler auf dem Lie-ferschein die
PEFC- oder FSC-Nummer der Produkte zu nennen. Um
Sicherzustellen, dass nur Holz- und Holzprodukte zum
Einsatz kommen, die zur Lieferung mit PEFC- oder
FSC-Zertifikat gehören, ist eine der folgenden
Möglichkeiten zu wählen:
1.  Die Lieferung des zertifizierten Holzes erfolgt in
ungeöffneter Verpackung direkt auf die Baustelle.
Anschrift auf dem Lieferschein ist die Baustelle. Die
ungeöffnete Verpackung ist mit dem Adressaufkleber der
Baustelle zu fotografieren.
oder
2.  Die Lieferung des zertifizierten Holzes erfolgt
zum Unternehmen, lagert dort ungeöffnet bis zur
Weiterverarbeitung oder Transport auf die Baustelle.
Der Auftragnehmer bestätigt mit einer Erklärung, dass
nur zertifiziertes Holz für den Auftrag verwendet
wurde. Auf dem Lieferschein steht als Anschrift die
Baustelle und c/o die Anschrift des Auftragnehmers. Die
ungeöffnete Verpackung ist mit dem Adressaufkleber der
Baustelle zu fotografieren.
oder
3.  Für alle Produkte, welche vom Hersteller einen
unveränderbaren Stempel haben (Aufdruck o.ä.) und bei
dem ein FSC/PEFC Zertifikat vorliegt, ist der Nachweis
über ein Übersichtsfoto und ein Detailfoto (des
Stempels) inklusive der Lieferscheine möglich. Über die
Fotos muss ein eindeutiger Zusammenhang zwischen
verwendetem Material und erstelltem Produkt möglich
sein.
oder
4.  Die aufführende Firma ist selbst durch die PEFC
oder FSC zertifiziert sein, in diesem Fall gel-ten die
Vorgaben des Zertifikatgebers zum Umgang und die
Bestätigung.

Alle Verarbeiter von Holz- und Holzprodukten haben eine
Erklärung abzugeben, dass Sie nur Produkte mit gültigem
Zertifikat bestellt und verarbeitet haben.
Dies erfolgt auf Firmenpapier mit Nennung der
Baustelle, Auflistung der Lieferscheine
(Liefer-scheinnummer) und Bestätigung, dass nur
zertifiziertes Holz eingesetzt wurde.
6.  Mengennachweise
Mit Fertigstellung der Arbeiten ist ein Mengen- und
Massennachweis zu führen. Dieser dient zur
abschließenden Feststellung der real im Gebäude
verbauten Produktmengen. Der Mengen- und Massennachweis
kann auf Grundlage der LV Mengen und Massen erfolgen,
die um Mehr- oder Mindermengen ergänzt werden.
7.  Vorgaben Baustelle
"  Abfälle auf der Baustelle sind weitgehend zu
vermeiden. Die dennoch anfallenden Abfälle sind
sortenrein in mineralische Abfälle, Wertstoffe,
gemischte Baustellenabfälle, Problemabfälle und
asbesthaltige Abfälle zu sortieren.
"  Eine lärmarme Baustelle ist grundsätzlich
anzustreben. Dazu sind soweit technisch möglich
lärmarme Baumaschinen und Geräte einzusetzen. Die
Einhaltung der gesetzlichen Vorschriften ist durch den
Auftragnehmer sicherzustellen. In den Schutzzeiten
Werktags 20:00 bis 6:00 Uhr sowie an Sonn- und
Feiertagen ist Baustellenlärm prinzipiell
auszuschließen.
"  Maschinen und Geräte sind mit einer wirksamen
Absaugung zu versehen, Stäube sind an der
Entstehungsstelle möglichst vollständig zu erfassen und
gefahrlos zu entsorgen. Die Ausbreitung des Staubs auf
unbelastete Arbeitsbereiche ist, soweit technisch
möglich, zu verhindern. Ablagerungen sind zu vermeiden.
Zur Beseitigung von Staub sind Feucht- bzw.
Nassverfahren oder saugende Verfahren einzusetzen. Die
Einrichtungen zum Abscheiden, Erfassen von Stäuben
haben dem Stand der Technik zu entsprechen und sind
regelmäßig zu warten.
"  Es ist sicherzustellen, dass der Boden nicht durch
chemische Verunreinigungen kontaminiert wird. Es ist
auszuschließen, dass kein mit den in Zelle 50-59
beschriebenen R-Sätzen ("Kann in Gewässern
längerfristig schädliche Wirkungen haben.)
gekennzeichneter Stoff in Kontakt mit der Umwelt kommt.
Der Boden auf und um die Baustelle ist soweit technisch
möglich vor unnötigen Verdichtungen zu schützen.
8.  Schadstoffvorgaben
GRUNDSÄTZLICHE VORGABE:
Besonders besorgniserregenden Stoffe nach CLP- / REACH
Verordnung mit sensibilisierenden, humantoxischen oder
umweltgefährdenden Eigenschaften oder besonders
besorgniserregende Stoffe dürfen maximal mit einem
Anteil von 0,1 % in den Produkten enthalten sein.

*Hinweis*
Objektspezifische Leistungsbeschreibung

1.  Erläuterungsbericht
1.1  Allgemeine Erläuterungen zum Bauvorhaben
1.1.1  Zielstellung des Bauherrn
Die Einwohnerzahl der Landeshauptstadt Potsdam ist seit
dem Jahr 2000 kontinuierlich angestiegen und soll sich
entsprechend der Bevölkerungsprognose, gemessen am
Basisjahr 2016, voraussichtlich bis zum Jahr 2035
nochmals um rund 48.000 Einwohner auf insgesamt 220.000
Einwohner erhöhen.
Um dieser prognostizierten Bevölkerungsentwicklung und
dem damit steigenden Bedarf an Wohnraum Rechnung zu
tragen,  soll  das  ehemalige Kasernenareal Krampnitz
mit  ca.  140  ha  für  eine  zivile Nachnutzung
entwickelt werden.
Mit Bezug der ersten Wohnungen in Krampnitz bedarf es
auch erster Infrastruktu-reinrichtungen. Unter
Einbeziehung von 2 denkmalgeschützten Bestandsgebäuden
soll eine 3-zügige Grundschule für 450 Kinder mit Hort
und Zweifach-Sporthalle und eine Kita für 140 Kinder
sowie Außensport-, Spiel- und Freiflächen errichtet
werden.
Der Standort für Schule und Kita befindet sich im
Zentrum der ehemaligen Kasernenanlage Krampnitz
angrenzend an den ehemaligen Reitplatz an der
Schnittstelle zwischen den historischen Klinkergebäuden
und dem zentralen Park. Die zwei ehemaligen
Wirtschaftsgebäude K7 (Gebäude B) und K8 (Gebäude C)
auf dem Grundstück werden saniert und Teilen des
Nutzungsprogramms belegt. Die Gebäude wurden als
Speisegebäude zwischen 1937 und 1939 errichtet und
stehen unter Denkmalschutz.

Energetische  Zielgrößen
Es wurde ein Gebäudeentwurf unter dem Aspekt des
nachhaltigen Bauens im Sinne eines innovativen
energieeffizienten Gebäudekonzeptes erarbeitet, um den
hohen energetischen Ansprüchen an das Gebäude zu
genügen.
Es wurde ein Haustechnikkonzept entwickelt, das
bauliche und anlagentechnische Maßnahmen in einem der
Nutzung angepassten Umfang zusammenführt.
Eine energieoptimierte Bauweise, die einen deutlich
reduzierten Endenergiebedarf und somit verringerte
Energie- und Betriebskosten gewährleistet, wird durch
den Hochbau angestrebt.

Nutzerfreundlichkeit
Große Bedeutung für die Behaglichkeit und Zufriedenheit
der Nutzer hat die direkte Möglichkeit zur
Einflussnahme auf Lüftung, Sonnen- und Blendschutz,
Beleuchtung und Temperatur. Die Nutzer sollen im
Betrieb einfach und  bedienfreundlich entsprechend
ihren Bedürfnissen direkt diese Behaglichkeits-faktoren
steuern können.

1.2  Grundlagen, Gesetze, Normen und Verordnungen
1.2.1  Baurechtliche Einordnung
Die baurechtliche Einordnung erfolgt auf Grundlage der
Brandenburgischen Bauordnung. Die Gebäude werden in die
Gebäudeklasse 3 eingestuft und als Sonderbauten
behandelt.

1.2.2  Brandschutzanforderungen
Die Brandschutzanforderungen ergeben sich aus dem
geprüften Brandschutzkonzept vom 20.05.2021.

1.2.3  Schallschutzanforderungen
Schallschutzanforderungen ergeben sich aus der Lage des
Neubaus in unmittelbarer Nähe zur umgebenden
Wohnbebauung, wenn technische Anlagen (z.B.
Abluft-ventilatoren der Küchenabluft, Außeneinheiten
von Splittkälteanlagen) auf dem Dach angeordnet werden.
Der Schalldruckpegel darf damit in einer Entfernung von
0,5 m außen vor dem nächstgelegenen Fenster am Tag (6 -
22 Uhr) nicht mehr als 65 dB(A) und nachts (22 - 6 Uhr)
nicht mehr als 50 dB(A) betragen. Es wird weiterhin
davon ausgegangen, dass die Schulnutzung in der Regel
nur einschichtig erfolgt. Nach 22:00 Uhr und vor 06:00
Uhr findet kein Schulbetrieb statt.

1.2.4  Bauökologie/Schadstoffsanierung
Bauökologische Fragestellungen spielen für die
Ausführung im Zusammenhang mit der geplanten
Zertifizierung nach dem BNB- System eine Rolle. Der
Bauherr hat ein Schadstoffgutachten erstellen lassen,
die Schadstoffsanierung erfolgt als vorgezogene
Maßnahme, so dass zum Zeitpunkt des Montagebeginns der
HLS- Installationen keine Schadstoffe mehr im Gebäude
vorhanden sind. Die den Vergabeunterlagen beiliegenden
Anforderungen des Sachverständigen für nachhaltiges
Bauen hinsichtlich der erlaubten Bauprodukte sind
umzusetzen.

1.2.5  Nachhaltigkeit und Energieeffizienz
Gemäß Aufgabenstellung soll der Neubau im
KfW-55-Standard (oder besser) errichtet werden. Das
Gebäude soll nach den Bewertungssystemen für das
nachhaltige Bauen zertifiziert werden, es wird das
Prädikat Silber angestrebt.
Den Nachweis der Einhaltung des GEG führt der
Bauphysiker. Zur Prüfung der erreichten Luftdichtheit
der Gebäudehülle wird für den Neubau ein Blower- Door-
Test durchgeführt.

1.2.6  Besondere Vorschriften und Regelwerke des
Auftraggebers
Der Planung zugrunde liegen die
"Grundstandardfestlegung für Neubau und Sanierung von
Schulen und Turnhallen mit und ohne Hortnutzung" Update
2019 mit  Stand vom 03.09.2019.
Über die gesetzlichen Vorschriften und Regeln hinaus
sind insbesondere folgende Richtlinien und
Randbedingungen zu beachten:
- einschlägige Unfallverhütungsvorschriften
- TAB Energie-, Medienver- u. Entsorgungsunternehmen
- AMEV Richtlinien
- Rückstauebene: Planstraße E, Schacht 129, RS 34,59
mü. NN
  Planstraße F, Schacht 121, RS 34,43
mü. NN
- Trinkwasser: Versorgungsdruck am Hauseingang (Gebäude
C/K8) 3,4 bar
- Trinkwasserqualität: Härtebereich 12 bis 22°dH
- Heizung: Anschluss an Nahwärmenetz im
Gebäude C - K8, VL/RL 50/30°C

1.3  Allgemeine Leistungsbeschreibung
Das Baufeld ist über die Bundesstraße 2, die Ketziner
Straße und die örtlichen Erschließungs- bzw.
Planstraßen E und F erreichbar. Die zulässige
Verkehrslast für die Nebenstraßen ist bei der
zuständigen Verkehrsbehörde zu erfragen.  Es ist zu
beachten, dass das Baufeld in einem Wohngebiet liegt,
Lärmbelastungen sind somit nur während des Tages
möglich und auch hier auf ein Minimum zu beschränken.

Gebäudebezeichnungen:
In den der Planung zugrunde liegenden Unterlagen wurden
die Bestandsgebäude als Gebäude B - K7 und C - K8
bezeichnet.
1.4  Objektspezifische Leistungsbeschreibung
1.4.1  bautechnischer Erläuterungsbericht
Das Bauvorhaben gliedert sich in einen Neubauteil
(Gebäude A), der aus Schulclustern, der Sporthalle
sowie den zugehörigen Verwaltungs- und Nebenräumen
besteht und in einen Sanierungsteil. Saniert werden die
vorhandenen und unter Denkmalschutz stehenden Gebäuden
B(K7) und C(K8). In diesen Gebäuden werden die Kita,
die Fachkabinette und die Küche untergebracht.
Für den Materialtransport in die Gebäude können nur die
vorhandenen Gebäudeöffnungen genutzt werden.

1.4.2
Es wird ausdrücklich darauf hingewiesen, dass der
Schulbetrieb während der gesamten Ausführungszeit
uneingeschränkt fortgeführt wird. Dadurch kann es zu
Beeinträchtigungen des Arbeitsablaufs sowie zu
möglichen Wartezeiten kommen.

Die Lagerung von Materialien sowie die Einrichtung der
Baustelle sind ausschließlich im Küchenbereich
zulässig.

Lärmintensive Arbeiten sind grundsätzlich im Vorfeld
mit der Bauleitung bzw. der Schulleitung abzustimmen.

 1.4.3 KG 430 - Raumlufttechnische Anlage
Gebäude K7- B - Dachgeschoss

Prüfung der bestehenden RLT-Anlage
Sichtprüfung, Funktionskontrolle und Dokumentation der
bestehenden Raumlufttechnischen Anlage (RLT)
Hersteller: Wolf

Elektrischer Anschluss von Ventilatoren
Herstellung des Anschlusses für Spülabluftventilator
und Chemieabluftventilator an die Energieversorgung.
Einbindung in vorhandene oder mitgelieferte
Schaltschänke.Messung und Funktionsprüfung der
angeschlossenen Komponenten

Schließen von Wand- und Deckendurchbrüchen
Trockenbau- und Stahlbetondurchbrüche fachgerecht
verschließen. Sicherstellen von Brandschutz,
Dichtigkeit und statischer Unversehrtheit.

Isolierung des KV-Systems im Dachgeschoss
Montage der Wärmedämmung der Kaltwasserleitungen gemäß
den einschlägigen Normen.

Einregulierung der RLT-Anlage
Anpassung der Luftvolumenströme an Planwerte. Messung,
Dokumentation und Optimierung der Luftmengen.

Brandschutzbekleidung der Stütz- und Trägerkonstruktion
Herstellung der Ummantelung mittels
Kalziumsilikatplatten.
4-seitige Bekleidung, 2-lagig, Plattendicke 15/25 mm je
Lage
Feuerwiderstandsklasse F 120
-

Gebäude K8 - C
Schließen von Wand- und Deckendurchbrüchen
Trockenbau- und Stahlbetondurchbrüche fachgerecht
verschließen. Sicherstellung von Brandschutz,
Dichtigkeit und statischer Unversehrtheit.

Demontage Überströmöffnung
Ausbau der vorhandenen Überströmöffnung inkl. Rahmen,
Gitter und Befestigungsmittel.

Allgemeine Anforderungen
Ausführung gemäß den einschlägigen technischen
Regelwerken, insbesondere den Bestimmungen der DIN,
VOB/C und einschlägigen Brandschutz- und Elektro-Normen
(DIN EN 13501-2, DIN VDE).Sämtliche Arbeiten sind so
auszuführen, dass Funktion, Sicherheit und
Normenkonformität der bestehenden und neu hergestellten
Systeme gewährleistet sind. Dokumentation aller
Messwerte, Prüfergebnisse und Abschlusskontrollen.

*Hinweis*
Funktionsbeschreibung Küchentechnik

1. Allgemeines
Gegenstand dieser Ausschreibung ist die Ausführung der
Lüftungsinstallation für die Küche im Erdgeschoss des
Gebäudes, bestehend aus:

- Spülküche
- Ausgabebereich
- Küchenbereich

Die lichte Raumhöhe soll in allen Bereichen 2,60 m
betragen.

Rohdeckenhöhen
- Spülküche: 3,41 m
- Ausgabebereich: 3,70 m
- Küchenbereich: 3,50 m

Im Randbereich zu den Fenstern ist ein baulicher
Versprung vorgesehen. Die Abdeckung erfolgt mittels
Blindpaneelen. Die lichte Raumhöhe in diesem Bereich
beträgt 3,095 m.

2. Bestand und Anlagentechnik

Das bestehende Lüftungsgerät ist im Dachgeschoss
installiert.
Gesamtluftmengen:
- Zuluft: 12.700 m³/h
- Abluft: 9.100 m³/h
- Externe Pressung: 400 Pa

Das Gerät ist mit einem Kreislaufverbundsystem zur
Wärmerückgewinnung ausgestattet.

Hersteller: Wolf Mainburg KG
Gerätetyp: Top 3015

Die Luftkanäle vom Dachgeschoss in das Erdgeschoss zur
Küche sind im Installationsschacht bereits verlegt.

3. Separater Abluftventilator Spülküche
Für die Spülküche ist ein zusätzlicher Abluftventilator
vorgesehen:

Hersteller: Mietzsch
Typ: VRV 315/702 W 1450
Abluftleistung: 3.320 m³/h

4. Ausführung der Küchenlüftungsdecke
Die Küchenlüftung wird als geschlossene
Küchenlüftungsdecke mit integrierter Zu- und
Abluftführung sowie Beleuchtungssystem ausgeführt.

4.1 Abluftdecke

Ausführung im Rastermaß 500 mm.
Werkstoffe:
- Ablufttrapezkanäle und Randbalken: CNS 18/10,
  Werkstoff-Nr. 1.4301
- Innenliegende Paneele, Beleuchtung und Randwinkel:
  CNS 18/10, Werkstoff-Nr. 1.4301
- Lüftungskanäle Abluft: Edelstahl

Alle Abluftelemente sind mit Aerosolabscheidern
ausgestattet. Diese gewährleisten die effektive
Abscheidung von Fett- und Aerosolpartikeln und erfüllen
die hygienischen Anforderungen für gewerbliche Küchen.

4.2 Flach- und Zuluftdecke
Ausführung im Rastermaß 500 mm.
Werkstoffe:
- Randbalken: CNS 18/10, Werkstoff-Nr. 1.4301
- Leuchtenbänder: CNS 18/10, Werkstoff-Nr. 1.4301
- Paneele, Zuluft-Quellauslässe und Randwinkel:
  Aluminium eloxiert
- Lüftungskanäle Zuluft: verzinktes Stahlblech

Die Zuluftauslässe sind als Verdrängungsluftauslässe
ausgeführt und ermöglichen eine zugfreie, impulsarme
Einbringung der Zuluft im Aufenthaltsbereich mit
thermisch unterstützter Aufwärtsströmung.

5. Lufttechnische Ausstattung der Bereiche
5.1 Ausgabebereich
Ausführung mit Quellluftauslässen. Integration von
Blindflächen entsprechend architektonischer
Anforderungen.

5.2 Spül- und Küchenbereich
Luftführung über Abluft-Trapezkanäle. Zuluftauslässe
als Verdrängungsluftauslässe ausgeführt.

6. Luftmengen und Betrieb
Gesamtluftmenge:
- Zuluft: 12.700 m³/h
- Abluft: 9.100 m³/h
- Zusätzliche Abluft Spülküche: 3.320 m³/h

Der Mindestvolumenstrom beträgt ca. 25 % der
Gesamtluftmenge und stellt auch im Teillastbetrieb eine
sichere Erfassung der thermischen und stofflichen
Lasten sicher.
Bei nicht Nutzung der Küche ist das RLT Gerät
ausgeschaltet.

Ein automatisches Luftverteilsystem ist vorzusehen, das
eine bedarfsgerechte Verschiebung der Zu- und
Abluftmengen innerhalb der einzelnen Bereiche
ermöglicht.

7. Beleuchtung und Einbauten
- Beleuchtung mittels integrierter Einbauleuchten
- Leuchtenbänder in Edelstahlgehäusen (CNS 18/10,
  Werkstoff-Nr. 1.4301)
- Ausschnitte für Elektrobeuteile (z. B. Lautsprecher,
Notbeleuchtung oder weitere bauseitige Einbauten)
-Schaltschrankposition im Büro des Küchenleiters

8. Regelung
Die raumlufttechnische Anlage ist in Zu- und Abluft
unterteilt. Die Luftmengen werden über
Konstant-Volumenstromregler (KVR) sowie
Variable-Volumenstromregler (VVR) geregelt.

Ziel ist die Sicherstellung der hygienisch
erforderlichen Luftwechselraten sowie die gezielte
Erfassung thermischer und stofflicher Lasten
(Kochbereich, Kombidämpfer, Spülküche).

8.1 Abluft
8.1.1 Ausgabe
Abluft über KVR mit fest eingestelltem Volumenstrom von
1.250 m³/h.

8.1.2 Kombidämpfer
Abluft über KVR mit einem Volumenstrom von 2.000 m³/h.

8.1.3 Kochbereich
Absaugung über VVR.
Mindestvolumenstrom: 2.130 m³/h.
Die Regelung erfolgt bedarfsabhängig, die
Mindestluftmenge wird dauerhaft sichergestellt.

8.1.4 Spülküche
Zuschaltung bei Nutzung des Spülbereichs.
Regelung über VVR mit 3.320 m³/h.
Die Aktivierung erfolgt nutzungsabhängig (z. B. über
Taster oder Freigabekontakt der Spültechnik).

8.2 Zuluft
8.2.1 Verdrängungsluftauslässe
Im ersten Kanalabschnitt sind sechs ungeregelte
Verdrängungsluftauslässe installiert.

- Keine Volumenstromregelung über VVR oder KVR
- Einstellung über Mengeneinstelleinrichtung am Auslass
- Gesamteinstellwert: 2.000 m³/h

Diese Luftmenge entspricht der Abluftmenge der
Kombidämpfer.

8.2.2 Nachgeschalteter VVR (Kochbereich)
Nach den sechs Verdrängungsluftauslässen ist ein
variabler Volumenstromregler installiert.

- Mindestvolumenstrom: 2.000 m³/h
- Sicherstellung der Zuluftversorgung des Kochbereichs
- Anpassung entsprechend der Abluftanforderung

8.2.3 Ausgabe
Zuluft über KVR mit 1.250 m³/h.

9. Betriebsweise
9.1 Grundlüftung (Gerät EIN)
Beim Einschalten werden folgende Luftmengen aktiviert:
Abluft:
- Kombidämpfer: 2.000 m³/h
- Ausgabe: 1.250 m³/h
- Kochbereich: mindestens 2.130 m³/h

Zuluft:
- Verdrängungsauslässe: 2.000 m³/h
- Kochbereich (VVR): mindestens 2.000 m³/h
- Ausgabe (KVR): 1.250 m³/h

Gesamtluftmenge Grundlüftung: 5.380 m³/h.

Damit wird eine ausgeglichene Luftbilanz im
Küchenbereich sichergestellt.

9.2 Erweiterungsbetrieb Spülküche
Bei Nutzung der Spülküche:
-Zuschaltung VVR mit 3.320 m³/h
- Automatische Anpassung der Luftbilanz
Gesamtluftmenge im Volllastbetrieb: 12.700 m³/h.

10. Wartung und Revisionierbarkeit

Alle Paneele sind zur Reinigung und Wartung werkzeuglos
entnehmbar.

Die vollständige Revisionierbarkeit sämtlicher
luftführender Bauteile, Abscheider und Einbauten ist
gewährleistet.

### Bereich 1 Küchenlüftungsdecke

#### Abschnitt 1.1 Küche ca. 8130 m³/h

*Hinweis*

**1.1.10 Ablufttrapezkanal für Küchenlüftungsdecke ca. 3020 x 4100 mm**
Ablufttrapezkanel für Küchenlüftungsdecke, für Abluft,
aus Chromnickelstahl, voll verschweißt und
kondensatdicht, mit Luftanschlussstutzen von oben, aus
nichtrostendem Stahl, Werkstoff-Nr 1.4301, mit
Volumeneinstellvorrichtung,
Luftanschlussstutzen:  Anzahl 6 Stück
Luftanschlussstutzen Maße:
4 Stück:  300 x 150 mm
2 Stück:  300 x 300 mm
Rastermaßbreite: ca. 500 mm

Gesamtabluftmenge: ca: 4000 m³/h
Außenabmessungen:
ca. 3020 x 4100 mm
inkl. Befestigungskonstruktion
Menge: 12,500 m
Zuordnung: 431 075

**1.1.20 Ablufttrapezkanal für Küchenlüftungsdecke ca. 1550 x 3950 mm**
Ablufttrapezkanel für Küchenlüftungsdecke, für Abluft,
aus Chromnickelstahl, voll verschweißt und
kondensatdicht, mit Luftanschlussstutzen von oben, aus
nichtrostendem Stahl, Werkstoff-Nr 1.4301, mit
Volumeneinstellvorrichtung,
Luftanschlussstutzen:  Anzahl 4 Stück
Luftanschlussstutzen Maße:
4 Stück:  300 x 150 mm
Rastermaßbreite: ca. 500 mm

Innenliegende Decke aus nichtrostendem Stahl,
Werkstoff-Nr 1.4301. Ausführung als waagerechte
Paneelen. Rasterbreite mind. 500 mm. fettdicht und
stoßüberlappend in Trägerprofile eingelegt.

Randbalken aus Chromnickelstahl, voll verschweißt und
kondensatdicht zum Anschluss an Flach- und Zuluftdecke
bzw. Wandanschluss.

Gesamtabluftmenge: ca: 2130 m³/h
Außenabmessungen:
ca. 1550 x 3950 mm
inkl. Befestigungskonstruktion.
Menge: 6,500 m
Zuordnung: 431 075

**1.1.30 Ablufttrapezkanal für Küchenlüftungsdecke ca. 1500 x 3500 mm**
Ablufttrapezkanel für Küchenlüftungsdecke, für Abluft,
aus Chromnickelstahl, voll verschweißt und
kondensatdicht, mit Luftanschlussstutzen von oben, aus
nichtrostendem Stahl, Werkstoff-Nr 1.4301, mit
Volumeneinstellvorrichtung,
Luftanschlussstutzen:  Anzahl 4 Stück
Luftanschlussstutzen Maße:
4 Stück:  300 x 150 mm
Rastermaßbreite: ca. 500 mm

Innenliegende Decke aus nichtrostendem Stahl,
Werkstoff-Nr 1.4301. Ausführung als waagerechte
Paneelen. Rasterbreite mind. 500 mm. fettdicht und
stoßüberlappend in Trägerprofile eingelegt.

Randbalken aus Chromnickelstahl, voll verschweißt und
kondensatdicht zum Anschluss an Flach- und Zuluftdecke
bzw. Wandanschluss.

Gesamtabluftmenge: ca: 2000 m³/h
Außenabmessungen:
ca. 1500 x 3500 mm
inkl. Befestigungskonstruktion.
Menge: 5,500 m
Zuordnung: 431 075

**1.1.40 Abluftstutzen 40mm**
Abluftstutzen, Höhe 40 mm

Herstellung des erforderlichen Bauteil- bzw.
Balkenausschnittes zum Anschluss einer
Reguliereinrichung und Anschluss an den Lüftungskanal.
Glatter Abluftstutzens mit einer Höhe von ca. 40 mm aus
nichtrostendem Stahl, Werkstoff-Nr 1.4301. Fachgerechte
Befestigung und luftdichte Ausführung

einschließlich aller erforderlichen Befestigungs-,
Anschluss- und Verbindungsmittel.
Menge: 14,000 St
Zuordnung: 431

**1.1.50 Reguliereinrichtung**
Volumeneinstellvorrichtung
zur Feinjustierung der Abluftmenge aus nichtrostendem
Stahl, Werkstoff-Nr 1.4301.
Fachgerechte Befestigung und luftdichte Ausführung

Ein Kanalnetzabgleich ist durchzuführen und zu
dokumentiern.

Technische Mindestanforderungen:
- Druckverlust: ca. 60-70 Pa
- Höhe des Abluftstutzens: ca. 40 mm
- Länge / Breite: gemäß Planung

einschließlich aller erforderlichen Befestigungs-,
Anschluss- und Verbindungsmittel.
Menge: 14,000 St
Zuordnung: 431

**1.1.60 Innenliegende Decke in Paneelbauweise**
Innenliegende Decke in Paneelbauweise
nicht aktives geschlossenes Deckensystem zur
Flächenverblendung Platzierung zwischen den
Trapezkanälen aus nichtrostendem Stahl, fettdicht und
stoßüberlappend zum einlegen.
Materialstärke 1,0 mm.
Rastermaßbreite: ca. 500 mm
Menge: 25,000 m²
Zuordnung: 431

**1.1.70 Randbalken, Verbindungs- und Wandanschlussprofile aus Chromnickelstahl**
Randbalken, Verbindungs- und Wandanschlussprofile  aus
Chromnickelstahl
voll verschweißt und kondensatdicht zum Anschluss an
Flach- und Zuluftdecke bzw. Wandanschluss.
Menge: 30,000 m
Zuordnung: 431

*Hinweis*

**1.1.80 Flachdecke in Paneelbauweise**
Flachdecke in Paneelbauweise aus Aluminium, eloxiert.
nicht aktives geschlossenes Deckensystem zur
Flächenverblendung. Materialstärke 1,0 mm.
Rastermaßbreite: ca. 500 mm
Menge: 72,000 m²
Zuordnung: 431

**1.1.90 Zuluftdurchlass für Küchenlüftungsdecke**
Zuluftdurchlass für Küchenlüftungsdecke als
Verdrängungsluftdurchlass, mit Frontrahmen,
Luftdurchlass perforiert, aus Aluminium, eloxiert.
Quellauslasskasten im inneren aus verzinktem Lochblech.
Durchlass mit Luftleitungsanschluss und
Volumenstromeinstellvorrichtung, aus Aluminium.
Luftanschlussstutzen: Anzahl 1 oder 2 Stück
Luftanschlussstutzen Maße: ca.  200
Luftmenge pro lfdm: 350-450 m³/h
Rastermaßbreite: ca. 500 mm
Menge: 20,000 m
Zuordnung: 431 075

*Hinweis*

**1.1.100 Einbauleuchte**
Leuchte für Küchenlüftungsdecke, in Deckenelement, als
durchgehendes Leuchtband mit integrierten
Einzelleuchten, deckenbündig, einschl. Lampen,
LED-Leuchtmittel bis ca. 47 W Systemleistung, Schutzart
IP 54Beleuchtungsstärke von 500 lx bis 750 lx. Mit
eingebautem Vorschaltgerät. Farbwiedergabe-Index DIN EN
12665 Ra > 80,max. Farbtemperatur 4000 K, mit
elektronischem Betriebsgerät anschlussfertig
verdrahtet, mit Anschlussklemmen/Klemmenkasten.
Menge: 60,000 m
Zuordnung: 431 075

**1.1.110 Aerosolabscheider F-1 Stahl niro**
Aerosolabscheider
Flammendurchschlagssicher gem. DIN EN 16282-6, Bauart
F-1,
für Abluft, aus nichtrostendem Stahl, Werkstoff-Nr
1.4301.
Abmessungen ca: 500 x 250 x 40 mm
Luftmenge: bis 600 m³/h
Menge: 31,000 St
Zuordnung: 431 075

#### Abschnitt 1.2 Spüle ca. 3320 m³/h

*Hinweis*

**1.2.10 Ablufttrapezkanel für Küchenlüftungsdecke ca. 1450 x 3700 mm**
Küchenlüftungsdecke als geschlossene Decke.
Ablufttrapezkanel für Küchenlüftungsdecke, für Abluft,
aus Chromnickelstahl, voll verschweißt und
kondensatdicht, mit Luftanschlussstutzen von oben, aus
nichtrostendem Stahl, Werkstoff-Nr 1.4301, mit
Volumeneinstellvorrichtung,
Luftanschlussstutzen:  Anzahl 4 Stück
Luftanschlussstutzen Maße:
4 Stück:  300 x 200 mm
Rastermaßbreite: ca. 500 mm

Gesamtabluftmenge: ca: 3320 m³/h
Außenabmessungen aktiver Bereich: ca. 1450 x 3700 mm
Trapezkanal gegenüberliegend Gesamtlänge 7100 mm
inkl. Befestigungskonstruktion.
Menge: 7,500 m
Zuordnung: 431 075

**1.2.20 Abluftstutzen 40mm**
Abluftstutzen, Höhe 40 mm

Herstellung des erforderlichen Bauteil- bzw.
Balkenausschnittes zum Anschluss einer
Reguliereinrichung und Anschluss an den Lüftungskanal.
Glatter Abluftstutzens mit einer Höhe von ca. 40 mm aus
nichtrostendem Stahl, Werkstoff-Nr 1.4301. Fachgerechte
Befestigung und luftdichte Ausführung

einschließlich aller erforderlichen Befestigungs-,
Anschluss- und Verbindungsmittel.
Menge: 4,000 St
Zuordnung: 431

**1.2.30 Reguliereinrichtung**
Volumeneinstellvorrichtung
zur Feinjustierung der Abluftmenge aus nichtrostendem
Stahl, Werkstoff-Nr 1.4301.
Fachgerechte Befestigung und luftdichte Ausführung

Ein Kanalnetzabgleich ist durchzuführen und zu
dokumentiern.

Technische Mindestanforderungen:
- Druckverlust: ca. 60-70 Pa
- Höhe des Abluftstutzens: ca. 40 mm
- Länge / Breite: gemäß Planung

einschließlich aller erforderlichen Befestigungs-,
Anschluss- und Verbindungsmittel.
Menge: 4,000 St
Zuordnung: 431

**1.2.40 Innenliegende Decke in Paneelbauweise**
Innenliegende Decke in Paneelbauweise
nicht aktives geschlossenes Deckensystem zur
Flächenverblendung Platzierung zwischen den
Trapezkanälen aus nichtrostendem Stahl, fettdicht und
stoßüberlappend zum einlegen.
Materialstärke 1,0 mm.
Rastermaßbreite: ca. 500 mm
Menge: 5,800 m²
Zuordnung: 431

**1.2.50 Randbalken, Verbindungs- und Wandanschlussprofile aus Chromnickelstahl**
Randbalken, Verbindungs- und Wandanschlussprofile  aus
Chromnickelstahl
voll verschweißt und kondensatdicht zum Anschluss an
Flach- und Zuluftdecke bzw. Wandanschluss.
Menge: 7,000 m
Zuordnung: 431

*Hinweis*

**1.2.60 Flachdecke in Paneelbauweise**
Flachdecke in Paneelbauweise aus Aluminium, eloxiert.
nicht aktives geschlossenes Deckensystem zur
Flächenverblendung. Materialstärke 1,0 mm.
Rastermaßbreite: ca. 500 mm
Menge: 18,000 m²
Zuordnung: 431

**1.2.70 Zuluftdurchlass für Küchenlüftungsdecke**
Zuluftdurchlass für Küchenlüftungsdecke als
Verdrängungsluftdurchlass, mit Frontrahmen,
Luftdurchlass perforiert, aus Aluminium, eloxiert.
Quellauslasskasten im inneren aus verzinktem Lochblech.
Durchlass mit Luftleitungsanschluss und
Volumenstromeinstellvorrichtung, aus Aluminium.
Luftanschlussstutzen: Anzahl 1 oder 2 Stück
Luftanschlussstutzen Maße: ca.  200
Luftmenge pro lfdm: 350-450 m³/h
Rastermaßbreite: ca. 500 mm
Menge: 9,000 m
Zuordnung: 431 075

*Hinweis*

**1.2.80 Einbauleuchte**
Leuchte für Küchenlüftungsdecke, in Deckenelement, als
durchgehendes Leuchtband mit integrierten
Einzelleuchten, deckenbündig, einschl. Lampen,
LED-Leuchtmittel bis ca. 47 W Systemleistung, Schutzart
IP 54Beleuchtungsstärke von 500 lx bis 750 lx. Mit
eingebautem Vorschaltgerät. Farbwiedergabe-Index DIN EN
12665 Ra > 80,max. Farbtemperatur 4000 K, mit
elektronischem Betriebsgerät anschlussfertig
verdrahtet, mit Anschlussklemmen/Klemmenkasten.
Menge: 16,000 m
Zuordnung: 431 075

**1.2.90 Aerosolabscheider F-1 Stahl niro**
Aerosolabscheider
Flammendurchschlagssicher gem. DIN EN 16282-6, Bauart
F-1,
für Abluft, aus nichtrostendem Stahl, Werkstoff-Nr
1.4301.
Abmessungen ca: 500 x 250 x 40 mm
Luftmenge: bis 600 m³/h
Menge: 14,000 St
Zuordnung: 431 075

#### Abschnitt 1.3 Ausgabe ca. 1250 m³/h

*Hinweis*

**1.3.10 Filterabluftkasten ca 500 x 400 x 300 mm**
Filterabluftkasten ca 500 x 400 x 300 mm,
für Abluft, aus einem Edelstahl-Anschlusskasten mit an
der Unterseite umlaufenden Edelstahl-Profilrahmen
Werkstoff-Nr 1.4301.

Gesamtabluftmenge: ca: 1250 m³/h
Außenabmessungen(L x B x H): ca. 500 x 400 x 300 mm
inkl. Befestigungskonstruktion.
Menge: 3,000 St
Zuordnung: 431 075

**1.3.20 Abluftstutzen 40mm**
Abluftstutzen, Höhe 40 mm

Herstellung des erforderlichen Bauteil- bzw.
Balkenausschnittes zum Anschluss einer
Reguliereinrichung und Anschluss an den Lüftungskanal.
Glatter Abluftstutzens mit einer Höhe von ca. 40 mm aus
nichtrostendem Stahl, Werkstoff-Nr 1.4301. Fachgerechte
Befestigung und luftdichte Ausführung

einschließlich aller erforderlichen Befestigungs-,
Anschluss- und Verbindungsmittel.
Menge: 3,000 St
Zuordnung: 431

**1.3.30 Reguliereinrichtung**
Volumeneinstellvorrichtung
zur Feinjustierung der Abluftmenge aus nichtrostendem
Stahl, Werkstoff-Nr 1.4301.
Fachgerechte Befestigung und luftdichte Ausführung

Ein Kanalnetzabgleich ist durchzuführen und zu
dokumentiern.

Technische Mindestanforderungen:
- Druckverlust: ca. 60-70 Pa
- Höhe des Abluftstutzens: ca. 40 mm
- Länge / Breite: gemäß Planung

einschließlich aller erforderlichen Befestigungs-,
Anschluss- und Verbindungsmittel.
Menge: 3,000 St
Zuordnung: 431

*Hinweis*

**1.3.40 Flachdecke in Paneelbauweise**
Flachdecke in Paneelbauweise aus Aluminium, eloxiert.
nicht aktives geschlossenes Deckensystem zur
Flächenverblendung. Materialstärke 1,0 mm.
Rastermaßbreite: ca. 500 mm
Menge: 26,000 m²
Zuordnung: 431

**1.3.50 Randbalken, Verbindungs- und Wandanschlussprofile aus Chromnickelstahl**
Randbalken, Verbindungs- und Wandanschlussprofile  aus
Chromnickelstahl
voll verschweißt und kondensatdicht zum Anschluss an
Flach- und Zuluftdecke bzw. Wandanschluss.
Menge: 10,000 m
Zuordnung: 431

*Hinweis*

**1.3.60 Einbauleuchte**
Leuchte für Küchenlüftungsdecke, in Deckenelement, als
durchgehendes Leuchtband mit integrierten
Einzelleuchten, deckenbündig, einschl. Lampen,
LED-Leuchtmittel bis ca. 47 W Systemleistung, Schutzart
IP 54Beleuchtungsstärke von 500 lx bis 750 lx. Mit
eingebautem Vorschaltgerät. Farbwiedergabe-Index DIN EN
12665 Ra > 80,max. Farbtemperatur 4000 K, mit
elektronischem Betriebsgerät anschlussfertig
verdrahtet, mit Anschlussklemmen/Klemmenkasten.
Menge: 60,000 m
Zuordnung: 431 075

**1.3.70 Aerosolabscheider F-1 Stahl niro**
Aerosolabscheider
Flammendurchschlagssicher gem. DIN EN 16282-6, Bauart
F-1,
für Abluft, aus nichtrostendem Stahl, Werkstoff-Nr
1.4301.
Abmessungen ca: 500 x 250 x 40 mm
Luftmenge: bis 600 m³/h
Menge: 3,000 St
Zuordnung: 431 075

#### Abschnitt 1.4 Küchenlüftungsdecke, sonstiges

**1.4.10 Ausschnitt in Paneelen für Lautsprecher herstellen**
Ausschnitt in Paneelen herstellen
für bauseitige Einbauten Lautsprecher.

Ausschnittdurchmesser bis maximal 300 mm.

Einschließlich erforderlicher zusätzlicher
Verstärkungen, Rahmen, Einfassungen oder Aussteifungen
zur Sicherstellung der mechanischen Stabilität und der
ordnungsgemäßen Funktion der lufttechnischen Anlage.

Der Ausschnitt ist vor Ort unter Berücksichtigung der
vorhandenen Einbausituation hergestellt.

Einschließlich Wiederherstellung der Luftdichtheit der
Luftleitung im Bereich des Ausschnitts.
Menge: 43,000 St
Zuordnung: 439

**1.4.20 Ausschnitt in Paneelen für Elektroeinbauten herstellen**
Ausschnitt in Paneelen herstellen
für bauseitige Einbauten, wie z. B. Piktogramme,
Brandmelder, Rauchmelder oder ähnliche Komponenten.

Ausschnittdurchmesser bis maximal 300 mm.
bzw. für öffenbare Revisionsöffnungen:
mindestens BxL 400x400mm.

Einschließlich erforderlicher zusätzlicher
Verstärkungen, Rahmen, Einfassungen oder Aussteifungen
zur Sicherstellung der mechanischen Stabilität und der
ordnungsgemäßen Funktion der lufttechnischen Anlage.

Der Ausschnitt ist vor Ort unter Berücksichtigung der
vorhandenen Einbausituation hergestellt.

Einschließlich Wiederherstellung der Luftdichtheit der
Luftleitung im Bereich des Ausschnitts.
Menge: 43,000 St
Zuordnung: 439

**1.4.30 Dichtfuge Silikon-Basis**
Dichtfuge auf Silikonbasis

Herstellen einer elastischen Dichtfuge auf Silikonbasis
zur Abdichtung der Anschlussfugen im gesamten Bereich
der Küchenlüftungsflachdecke, zwischen
Wandanschlussprofil und angrenzenden Bauteilen wie
Fliesen, Trockenbaukoffern oder anderen geeigneten
Untergründen.

Die Fuge ist mit einer gleichmäßigen Fugenbreite von
ca. 4 mm auszuführen und fachgerecht zu reinigen,
vorzubereiten und elastisch zu verfugen.

Es ist ein BNB-konformer Dichtstoff einzusetzen.
Ein technisches Datenblatt des vorgesehenen
Dichtstoffes ist vor Ausführung dem Planer zur Prüfung
und Freigabe vorzulegen.

Farbton: weiß, passend zur Deckenfläche.

Die Leistung umfasst sämtliche Vorarbeiten,
Haftgrundierungen, Hinterfüllmaterialien.
Menge: 80,000 m
Zuordnung: 439

**1.4.40 Zentrale Steuerungs- und Überwachungsplattform**
Zentrale Steuerungs- und Überwachungsplattform

Integration und Inbetriebnahme einer zentralen Einheit
zur Steuerung, Überwachung und Verwaltung der Systeme
der Küchenlüftungsdecke und allen notwendigen
Komponenten.
Die Plattform dient als übergeordnete Steuerungs- und
Kommunikationslösung für angeschlossene
lüftungstechnische Systeme und Komponenten.

Steuerschrank
aus Edelstahl 1.4301, Oberfläche geschliffen,
- Materialstärke 1,5 mm
- Schutzart IP65
- Profildichtung an den Kontaktflächen zwischen
Schaltschranktür und Gehäuse
- Verschluss
- vollständig wasserdicht verschweißt

Zentrale Steuereinheit
bestehend aus:
- freiprogrammierbarer Controller einschließlich
I/O-Module
zur Ansteuerung der angeschlossenen Systeme
- Die Controller sind entweder im Steuerschrank
untergebracht oder teilweise direkt in den jeweils zu
steuernden Bauteilen integriert.

Bedien- und Anzeigeeinheit
- Integration eines Touch-Displays zur lokalen
Bedienung und Visualisierung der angeschlossenen
Systeme, wie z. B.:
- Lüftungssteuerung

Das Bedienkonzept umfasst:
- Benutzer-Modus zur Anzeige von Anlagenzuständen und
Fehlermeldungen für den Betreiber
- Administrator-Modus für autorisierte Servicetechniker
zur Parametrierung, Diagnose und Systemabfrage
- Integration in den Steuerschrank frontseitige
Schutzart IP65.
- Im Falle eines Ausfalls des Touch-Displays bleibt die
Funktion der angeschlossenen Systeme uneingeschränkt
erhalten.
Menge: 1,000 St
Zuordnung: 439

**1.4.50 Regelung Küchenlüftungsdecke**
Regelung Küchenlüftungsdecke mit folgendem
Mindestumfang - MSR Regelungsfunktionen:
SSystem zur bedarfsgerechten Regelung der Luftströme in
gewerblich genutzten Küchen. Die Regelung ist gleitend
und passt die jeweiligen Abluft- sowie Zuluftmengen dem
Küchenbetrieb an. Die Luftmengen werden automatisch auf
die unterschiedliche Nutzung der Küchengeräte in den
einzelnen Küchenbereichen stufenlos eingestellt. Die
Regelung erkennt die Veränderung der Systemdynamik und
passt als Reaktion die Lüftung an. Spezielle Sensoren
ermöglichen die Detektierung der Gerätenutzung. Die
Sensoren sind verstellbar und können vor Ort an die
Gerätesituation angepasst werden. Die Ausrichtung
erfolgt vor Ort zu Inbetriebnahme.

Das System wird so eingestellt, dass in jeder
Betriebsart der Küche die Mindestluftmenge entsprechend
den hygienischen Erfordernissen, sichergestellt ist.
Jeder Abluftbereich wird mit mindestens einer
Regelklappe ausgerüstet. Die Ansteuerung erfolgt durch
eigene Regeleinheit, die in den entsprechenden
Bereichen integriert sind. Die Kommunikation mit dem
Schaltschrank erfolgt über die Datenschnittstelle. Für
den Einsatz in fettführender Abluft dürfen nur dafür
geeignete Jalousie- oder Einflügelklappen eingesetzt
werden.

Externe Anforderung(EIN/AUS):
Regelungsart: automatische, variable
Zu-/abluftvolumenstromregelung nach Nutzung der Küche
Anschluss von mind. 2 variablen Volumenstromreglern
0-10V
Ansteuerung des Ventialtors mit einem analogen Signal
DDC (0-10V)
Anschluss externe Bedieneinheit
Kommunikation zu externer GLT: Kommunikationsprotokoll
BACnet

Zentrale Steuereinheit
Zentralen Steuereinheit bestehend aus:
- freiprogrammierbarer Controller einschließlich
I/O-Module
zur Ansteuerung der angeschlossenen Systeme
- Integration der zentralen Steuereinheit in den
Steuerschrank oder teilweise in den einzelnen, zu
steuernenden Bauteilen integriert.

MSR - Komponenten: Messwertgeber und Antriebe fest
verbaut und mit Regelungseinheit betriebsfertig
verdrahtet.
Im Schaltschrank komplett verdrahtet,
- Versorgung über Hauptzuleitung
- Absicherung der Zuleitung mit Vorsicherung

Kommunikations- und Steuersignalwege:
Energieversorgung, Daten- und Steuerleitungen,
Anschlussfertig und beschriftet.

Vom Schaltschrank werden an den Schaltschrank Küche
Daten- und Steuerleitungen übergeben. Vom Schaltschrank
werden an den Schaltschrank MSR und das MSR-RLT-Gerät
Datenaustausch, Lüftungsfreigabe, Abluftsignal und
Störmeldungen übermittelt. Steuersignale der einzelnen
Volumenstromregler Küche sowie Spülküche werden mit
24 V DC / 0-10 V übertragen. Peripherieschnittstellen
Spülküche: Betriebsmeldung Spülmaschine EIN und
Steuersignal Abluftgerät Spülküche, anschlussfertig
verdrahtet und beschriftet.

Montage aller Klemmen, Sicherungen, Schutzschalter und
Signalgeräte; Prüfung auf Funktionsfähigkeit,
Spannungsversorgung und Kommunikationssignale;
Erstellung von Schaltplan, Anschlussplan und
Prüfprotokoll nach VDE-Normen.

Kabel- und Leitungswege auf vorhandene Trassen.
Einzelkabellänge 50-100m.

Besondere Hinweise:
- Alle Leitungen und Komponenten müssen für die
vorgegebene Stromstärke, Signalarten und Umgebung
geeignet sein.
- Alle MSR- und GLT-Signale müssen störungsfrei und
eindeutig zwischen den beteiligten Schaltschränken
übertragen werden.
Menge: 1,000 St
Zuordnung: 439

### Bereich 2 Raumlufttechnische Anlage

#### Abschnitt 2.1 Luftkanäle und Luftleitungen

*Hinweis*
Die Dehnungsaufnahme des zu installierenden
Luftleitungsnetzes durch thermische oder bauliche
Spannungen ist zu berücksichtigen. Bei einem größeren
Seitenverhältnis als 1:4 sind in die Kanäle
durchlaufende Trennbleche einzubauen. Die
Kanalkonstruktion und Anschlussverbindungen sind für
einen wirtschaftlichen Betrieb und nach den
aerodynamischen und akustischen Forderungen des
Bauvorhabens herzustellen.
Das gesamte Kanalsystem einschl. aller Haupt- und
Nebenstränge in rechteckiger Ausführung ist luftdicht,
strömungstechnisch einwandfrei und formstabil für den
max. Systeminnendruck auszuführen.

Die Winkel- und Profilflanschen sind feuerverzinkt
anzuliefern und am Kanal mit Vollnieten oder
Punkschweißen zu befestigen. An den Eckbereichen sind
die Profile abzudichten. Auf die richtige
Materialauswahl in Beschaffenheit, Verträglichkeit und
Güte ist besonders zu achten. Die Zuluftkanäle sowie
Formstücke sind in garantiert ölfreiem Zustand zu
montieren. Die Rahmenstirnflächen der Profile sind zu
reinigen u. ggf. zu trocknen. Danach erfolgt an den
Rahmenstirnflächen das Aufkleben des Dichtbandes an der
Innenkante parallel bündig zum Kanalprofil.
Die Dichtungen an den Ecken werden über Kreuz geklebt
(nicht im Radius um Knitterfalten zu vermeiden).
Ebenfalls sind notwendige Kanalklammern entsprechend
der Druck- und Dichtheitsklasse einzusetzen und
einzukalkulieren. In alle Kanalstücke sind in
ausreichender Menge mind. an jeder zweiten Abzweigung
und Umlenkung, vor und hinter Einbauten wie
Wärmetauscher, Kanalfilter, Ventilatoren, etc.
Inspektionsöffnungen einzubauen. Revisionsöffnungen
sind unter Beachtung der Dichtigkeitsanforderungen in
den Abmessungen gemäß den a.a.R.d.T vorzusehen. Der
Kanalausschnitt ist mit einem aufgeklebten Kantenschutz
zu versehen. Innerhalb des Kanalsystems dürfen im
Bereich von ca. 1 m von Inspektionsöffnungen keine
scharfkantigen Bauteile bzw. Schrauben in das
Luftkanalsystem hineinragen. Wanddurchführungen von
Kanälen über 600 mm Kantenlänge sind mit zusätzlichen
Versteifungsflanschen auszuführen, um ein Eindrücken
und Verbiegen der Kanalwandfläche beim Einmauern zu
verhindern.
Alle Kanaldurchführungen durch Wände und Decken sind
außen zum Baukörper gegen Körperschallübertragung zu
entkoppeln. Die Dämmmatten sind wandbündig
abzuschneiden und mit Aluklebeband sauber abzukleben.
Bei Kanalwand- und Deckendurchführungen in ständig
sichtbaren Bereichen sind die Schnittkanten mit
verzinkten Wandrosetten abzudecken. Aufhängungen bis 1
m, ab OK Lüftungskanal, sind in die nachfolgenden
Einheitspreise einzukalkulieren.
Eventuell notwendige Aufhängungen über 1 m sind auf
Nachweis als Stahlkonstruktion abzurechnen.
Das Herstellen von Bohrlöchern für die Befestigungen
des Luftleitungsnetzes nebst Zubehör sind in die
Einheitspreise mit einzukalkulieren.
Alle Kanalöffnungen, die durch Montageunterbrechungen
entstehen, sind bis zur Weitermontage staubdicht zu
verschliessen. Die Kanäle und Formteile sind staubdicht
verschlossen anzuliefern und bis zur Montage
verschlossen zu halten. Alle notwendigen Ausschnitte
für lufttechnische Einbauten sind sofern nicht separat
erwähnt in die Einheitspreise einzukalkulieren.

Luftdichtheitsklasse ATC 3/C, Druckklasse 2

*Hinweis*
verzinktes Stahlblech

*Hinweis*
Luftkanäle und Formstücke Arbeitshöhe bis 3,5 m

**2.1.10 Luftltg rechteckig Stahl verz gefalzt Kanten-L bis 500mm H bis 3,5m Aufhänge-/Auflagekonstruktion schallg.**
Luftleitung, rechteckig, Luftdichtheitsklasse ATC3 DIN
EN 16798-3, Druckklasse 2 DIN EN 1507, aus verzinktem
Stahl, gefalzt, Maße DIN EN 1505, Kantenlänge bis 500
mm, Verbindung mit Winkelflansch, aus verzinktem Stahl,
mit Schrauben und Dichtung, Form- und Verbindungsstücke
werden gesondert vergütet, min./max. Temperatur der
geförderten Luft -15 bis 40 Grad C, Montagehöhe über
Gelände/Fußboden bis 3,5 m, mit
Aufhänge-/Auflagekonstruktion DIN EN 12236,
schallgedämmt, befestigen mit Befestigungsmitteln mit
bauaufsichtlichem Nachweis einschl. Bohrungen,
Befestigungsuntergrund Stahlbeton oder Schachtwand.
Menge: 15,000 m2
Zuordnung: 431 075

**2.1.20 Luftltg rechteckig Stahl verz gefalzt Kanten-L 500-1000mm H bis 3,5m Aufhänge-/Auflagekonstruktion schallg.**
Luftleitung, rechteckig, Luftdichtheitsklasse ATC3 DIN
EN 16798-3, Druckklasse 2 DIN EN 1507, aus verzinktem
Stahl, gefalzt, Maße DIN EN 1505, Kantenlänge über 500
bis 1000 mm, Verbindung mit Winkelflansch, aus
verzinktem Stahl, mit Schrauben und Dichtung, Form- und
Verbindungsstücke werden gesondert vergütet, min./max.
Temperatur der geförderten Luft -15 bis 40 Grad C,
Montagehöhe über Gelände/Fußboden bis 3,5 m, mit
Aufhänge-/Auflagekonstruktion DIN EN 12236,
schallgedämmt, befestigen mit Befestigungsmitteln mit
bauaufsichtlichem Nachweis einschl. Bohrungen,
Befestigungsuntergrund Stahlbeton, Trapezblech oder
Schachtwand.
Menge: 12,000 m2
Zuordnung: 431 075

**2.1.30 Luftltg rechteckig Stahl verz gefalzt Kanten-L 1000-1500mm H bis 3,5m Aufhänge-/Auflagekonstruktion schallg.**
Luftleitung, rechteckig, Luftdichtheitsklasse ATC3 DIN
EN 16798-3, Druckklasse 2 DIN EN 1507, aus verzinktem
Stahl, gefalzt, Maße DIN EN 1505, Kantenlänge über 1000
bis 1500 mm, Verbindung mit Winkelflansch, aus
verzinktem Stahl, mit Schrauben und Dichtung, Form- und
Verbindungsstücke werden gesondert vergütet, min./max.
Temperatur der geförderten Luft -15 bis 40 Grad C,
Montagehöhe über Gelände/Fußboden bis 3,5 m, mit
Aufhänge-/Auflagekonstruktion DIN EN 12236,
schallgedämmt, befestigen mit Befestigungsmitteln mit
bauaufsichtlichem Nachweis einschl. Bohrungen,
Befestigungsuntergrund Stahlbeton, Trapezblech oder
Schachtwand.
Menge: 10,000 m2
Zuordnung: 431 075

**2.1.40 Formstück Luftltg rechteckig Stahl verz gefalzt Kanten-L bis 500mm H bis 3,5m**
Formstück für Luftleitung, rechteckig,
Luftdichtheitsklasse ATC3 DIN EN 16798-3, Druckklasse 2
DIN EN 1507, aus verzinktem Stahl, gefalzt, Maße DIN EN
1505, Kantenlänge bis 500 mm, Verbindung mit
Winkelflansch, aus verzinktem Stahl, mit Schrauben und
Dichtung, min./max. Temperatur der geförderten Luft -15
bis 40 Grad C, Montagehöhe über Gelände/Fußboden bis
3,5 m, mit Aufhänge-/Auflagekonstruktion DIN EN 12236,
schallgedämmt, befestigen mit Befestigungsmitteln mit
bauaufsichtlichem Nachweis einschl. Bohrungen,
Befestigungsuntergrund Stahlbeton oder Schachtwand.
Menge: 40,000 m2
Zuordnung: 431 075

**2.1.50 Formstück Luftltg rechteckig Stahl verz gefalzt Kanten-L 500-1000mm H bis 3,5m**
Formstück für Luftleitung, rechteckig,
Luftdichtheitsklasse ATC3 DIN EN 16798-3, Druckklasse 2
DIN EN 1507, aus verzinktem Stahl, gefalzt, Maße DIN EN
1505, Kantenlänge über 500 bis 1000 mm, Verbindung mit
Winkelflansch, aus verzinktem Stahl, mit Schrauben und
Dichtung, min./max. Temperatur der geförderten Luft -15
bis 40 Grad C, Montagehöhe über Gelände/Fußboden bis
3,5 m, mit Aufhänge-/Auflagekonstruktion DIN EN 12236,
schallgedämmt, befestigen mit Befestigungsmitteln mit
bauaufsichtlichem Nachweis einschl. Bohrungen,
Befestigungsuntergrund Stahlbeton, Trapezblech oder
Schachtwand.
Menge: 5,000 m2
Zuordnung: 431 075

**2.1.60 Formstück Luftltg rechteckig Stahl verz gefalzt Kanten-L 1000-1500mm H bis 3,5m**
STLB-Bau 2024-10 75
Formstück für Luftleitung, rechteckig,
Luftdichtheitsklasse ATC3 DIN EN 16798-3, Druckklasse 2
DIN EN 1507, aus verzinktem Stahl, gefalzt, Maße DIN EN
1505, Kantenlänge über 1000 bis 1500 mm, Verbindung mit
Winkelflansch, aus verzinktem Stahl, mit Schrauben und
Dichtung, min./max. Temperatur der geförderten Luft -15
bis 40 Grad C, Montagehöhe über Gelände/Fußboden bis
3,5 m, mit Aufhänge-/Auflagekonstruktion DIN EN 12236,
schallgedämmt, befestigen mit Befestigungsmitteln mit
bauaufsichtlichem Nachweis einschl. Bohrungen,
Befestigungsuntergrund Stahlbeton.
Menge: 25,000 m2
Zuordnung: 431 075

*Hinweis*
Wickelfalzrohre Arbeitshöhe bis 3,5 m

**2.1.70 Wickelfalzrohr Stahl verz DN200 -750-1000Pa H bis 3,5m Aufhänge-Auflagekonstruktion schallg.**
STLB-Bau 2025-10 75
Wickelfalzrohr aus verzinktem Stahl,
Luftdichtheitsklasse ATC3 DIN EN 16798-3, Maße DIN EN
1506, DN 200, mit Einsteckende, mit Lippendichtung,
geschraubt/genietet, Form- und Verbindungsstücke werden
gesondert vergütet, min./max. Temperatur der
geförderten Luft -15 bis 40 Grad C, Druckbereich von
-750 bis 1000 Pa, Montagehöhe über Gelände/Fußboden bis
3,5 m, mit Aufhänge-/Auflagekonstruktion DIN EN 12236,
schallgedämmt, befestigen mit Befestigungsmitteln mit
bauaufsichtlichem Nachweis einschl. Bohrungen,
Befestigungsuntergrund Stahlbeton.
Menge: 5,000 m
Zuordnung: 431 075

*Hinweis*
Steckverbinder bis 3,5 m

**2.1.80 Steckverbinder Luftleitg rund Stahl verz DN200 H bis 3,5m**
STLB-Bau 2025-10 75
Steckverbinder, für Luftleitung, rund,
Luftdichtheitsklasse ATC3 DIN EN 16798-3, Maße DIN EN
1506, aus verzinktem Stahl, DN 200, min./max.
Temperatur der geförderten Luft -15 bis 40 Grad C,
Druckbereich von -750 bis 1000 Pa, Montagehöhe über
Gelände/Fußboden bis 3,5 m, mit
Aufhänge-/Auflagekonstruktion DIN EN 12236,
schallgedämmt, befestigen mit Befestigungsmitteln mit
bauaufsichtlichem Nachweis einschl. Bohrungen,
Befestigungsuntergrund Stahlbeton.
Menge: 5,000 St
Zuordnung: 431 075

*Hinweis*
Bundkragen bis 3,5 m

**2.1.90 Bundkragen Luftleitg rund Stahl verz DN200 H bis 3,5m**
STLB-Bau 2025-10 75
Bundkragen, für Luftleitung, rund, Luftdichtheitsklasse
ATC3 DIN EN 16798-3, aus verzinktem Stahl, DN 200, zum
Einstecken, mit Lippendichtung, min./max. Temperatur
der geförderten Luft -15 bis 40 Grad C, Druckbereich
von -750 bis 1000 Pa, Montagehöhe über Gelände/Fußboden
bis 3,5 m, mit Aufhänge-/Auflagekonstruktion DIN EN
12236, schallgedämmt, befestigen mit
Befestigungsmitteln mit bauaufsichtlichem Nachweis
einschl. Bohrungen, Befestigungsuntergrund Stahlbeton.
Menge: 52,000 St
Zuordnung: 431 075

*Hinweis*
Bögen bis 3,5 m

**2.1.100 Bogen Luftleitg rund 15Grad Stahl verz DN200 glatt H bis 3,5m**
STLB-Bau 2025-10 75
Bogen, für Luftleitung, rund, Luftdichtheitsklasse ATC3
DIN EN 16798-3, 15 Grad, aus verzinktem Stahl, DN 200,
glatt, mit Einsteckenden, mit Lippendichtung,
geschraubt/genietet, min./max. Temperatur der
geförderten Luft -15 bis 40 Grad C, Druckbereich von
-750 bis 1000 Pa, Montagehöhe über Gelände/Fußboden bis
3,5 m, mit Aufhänge-/Auflagekonstruktion DIN EN 12236,
schallgedämmt, befestigen mit Befestigungsmitteln mit
bauaufsichtlichem Nachweis einschl. Bohrungen,
Befestigungsuntergrund Stahlbeton.
Menge: 5,000 St
Zuordnung: 431 075

**2.1.110 Bogen Luftleitg rund 30Grad Stahl verz DN200 glatt H bis 3,5m**
STLB-Bau 2025-10 75
Bogen, für Luftleitung, rund, Luftdichtheitsklasse ATC3
DIN EN 16798-3, 30 Grad, aus verzinktem Stahl, DN 200,
glatt, mit Einsteckenden, mit Lippendichtung,
geschraubt/genietet, min./max. Temperatur der
geförderten Luft -15 bis 40 Grad C, Druckbereich von
-750 bis 1000 Pa, Montagehöhe über Gelände/Fußboden bis
3,5 m, mit Aufhänge-/Auflagekonstruktion DIN EN 12236,
schallgedämmt, befestigen mit Befestigungsmitteln mit
bauaufsichtlichem Nachweis einschl. Bohrungen,
Befestigungsuntergrund Stahlbeton.
Menge: 4,000 St
Zuordnung: 431 075

**2.1.120 Bogen Luftleitg rund 45Grad Stahl verz DN200 glatt H bis 3,5m**
STLB-Bau 2025-10 75
Bogen, für Luftleitung, rund, Luftdichtheitsklasse ATC3
DIN EN 16798-3, 45 Grad, aus verzinktem Stahl, DN 200,
glatt, mit Einsteckenden, mit Lippendichtung,
geschraubt/genietet, min./max. Temperatur der
geförderten Luft -15 bis 40 Grad C, Druckbereich von
-750 bis 1000 Pa, Montagehöhe über Gelände/Fußboden bis
3,5 m, mit Aufhänge-/Auflagekonstruktion DIN EN 12236,
schallgedämmt, befestigen mit Befestigungsmitteln mit
bauaufsichtlichem Nachweis einschl. Bohrungen,
Befestigungsuntergrund Stahlbeton.
Menge: 2,000 St
Zuordnung: 431 075

**2.1.130 Bogen Luftleitg rund 60Grad Stahl verz DN200 glatt H bis 3,5m**
STLB-Bau 2025-10 75
Bogen, für Luftleitung, rund, Luftdichtheitsklasse ATC3
DIN EN 16798-3, 60 Grad, aus verzinktem Stahl, DN 200,
glatt, mit Einsteckenden, mit Lippendichtung,
geschraubt/genietet, min./max. Temperatur der
geförderten Luft -15 bis 40 Grad C, Druckbereich von
-750 bis 1000 Pa, Montagehöhe über Gelände/Fußboden bis
3,5 m, mit Aufhänge-/Auflagekonstruktion DIN EN 12236,
schallgedämmt, befestigen mit Befestigungsmitteln mit
bauaufsichtlichem Nachweis einschl. Bohrungen,
Befestigungsuntergrund Stahlbeton.
Menge: 2,000 St
Zuordnung: 431 075

**2.1.140 Bogen Luftleitg rund 90Grad Stahl verz DN200 glatt H bis 3,5m**
STLB-Bau 2025-10 75
Bogen, für Luftleitung, rund, Luftdichtheitsklasse ATC3
DIN EN 16798-3, 90 Grad, aus verzinktem Stahl, DN 200,
glatt, mit Einsteckenden, mit Lippendichtung,
geschraubt/genietet, min./max. Temperatur der
geförderten Luft -15 bis 40 Grad C, Druckbereich von
-750 bis 1000 Pa, Montagehöhe über Gelände/Fußboden bis
3,5 m, mit Aufhänge-/Auflagekonstruktion DIN EN 12236,
schallgedämmt, befestigen mit Befestigungsmitteln mit
bauaufsichtlichem Nachweis einschl. Bohrungen,
Befestigungsuntergrund Stahlbeton.
Menge: 20,000 St
Zuordnung: 431 075

*Hinweis*
Muffen über 3,5 m bis 5,0 m

**2.1.150 Muffe Luftleitg rund Stahl verz DN200 H bis 3,5m**
STLB-Bau 2025-10 75
Muffe, für Luftleitung, rund Luftdichtheitsklasse ATC3
DIN EN 16798-3, Maße DIN EN 1506, aus verzinktem Stahl,
DN 200, min./max. Temperatur der geförderten Luft -15
bis 40 Grad C, Druckbereich von -750 bis 1000 Pa,
Montagehöhe über Gelände/Fußboden bis 3,5 m, mit
Aufhänge-/Auflagekonstruktion DIN EN 12236,
schallgedämmt, befestigen mit Befestigungsmitteln mit
bauaufsichtlichem Nachweis einschl. Bohrungen,
Befestigungsuntergrund Stahlbeton.
Menge: 4,000 St
Zuordnung: 431 075

*Hinweis*
Inspektionsöffnungen Arbeitshöhe bis 3,5 m

*Hinweis*
Es sind alle notwendigen Rohr- und Kanalausschnitte für
nachfolgende Inspektionsöffnungen in die Einheitspreise
einzukalkulieren!

**2.1.160 Inspektionsöffnung oval Stahl verz 400/300mm**
STLB-Bau 2025-10 75
Inspektions- und Wartungsöffnung als Deckel mit
Einbaurahmen und Dichtung, oval, aus verzinktem Stahl,
Maße 400/300 mm, für Einbau in rechteckige Luftleitung,
mit Kantenschutz, mit Schraubverschluss und
Rändelmutter, Luftdichtheitsklasse ATC3 DIN EN 16798-3.
Menge: 3,000 St
Zuordnung: 431 075

*Hinweis*
verzinktes Stahlblech

*Hinweis*
Luftkanäle und Formstücke Arbeitshöhe bis 3,5 m

**2.1.170 Luftltg rechteckig Stahl niro gefalzt Kanten-L bis 500mm WD 1mm H bis 3,5m Aufhänge-Auflagekonstruktion**
STLB-Bau 2025-10 75
Luftleitung, rechteckig, Luftdichtheitsklasse ATC3 DIN
EN 16798-3, Druckklasse 2 DIN EN 1507, aus
nichtrostendem Stahl, Werkstoff-Nr 1.4301, gefalzt,
Maße DIN EN 1505, Kantenlänge bis 500 mm, Wanddicke 1
mm, Verbindung mit Winkelflansch, aus nichtrostendem
Stahl, Werkstoff-Nr 1.4301, mit Schrauben aus
nichtrostendem Stahl und Dichtung, Form- und
Verbindungsstücke werden gesondert vergütet, min./max.
Temperatur der geförderten Luft -15 bis 80 Grad C,
Montagehöhe über Gelände/Fußboden bis 3,5 m, mit
Aufhänge-/Auflagekonstruktion DIN EN 12236, befestigen
mit Befestigungsmitteln mit bauaufsichtlichem Nachweis
einschl. Bohrungen, Befestigungsuntergrund Stahlbeton.
Menge: 7,000 m2
Zuordnung: 431 075

**2.1.180 Luftltg rechteckig Stahl niro gefalzt Kanten-L 500-1000mm WD 1mm H bis 3,5m Aufhänge-Auflagekonstruktion**
STLB-Bau 2025-10 75
Luftleitung, rechteckig, Luftdichtheitsklasse ATC3 DIN
EN 16798-3, Druckklasse 2 DIN EN 1507, aus
nichtrostendem Stahl, Werkstoff-Nr 1.4301, gefalzt,
Maße DIN EN 1505, Kantenlänge über 500 bis 1000 mm,
Wanddicke 1 mm, Verbindung mit Winkelflansch, aus
nichtrostendem Stahl, Werkstoff-Nr 1.4301, mit
Schrauben aus nichtrostendem Stahl und Dichtung, Form-
und Verbindungsstücke werden gesondert vergütet,
min./max. Temperatur der geförderten Luft -15 bis 80
Grad C, Montagehöhe über Gelände/Fußboden bis 3,5 m,
mit Aufhänge-/Auflagekonstruktion DIN EN 12236,
befestigen mit Befestigungsmitteln mit
bauaufsichtlichem Nachweis einschl. Bohrungen,
Befestigungsuntergrund Stahlbeton.
Menge: 23,000 m2
Zuordnung: 431 075

**2.1.190 Formstück Luftltg rechteckig Stahl niro gefalzt Kanten-L bis 500mm H 3,5-5m**
STLB-Bau 2025-10 75
Formstück für Luftleitung, rechteckig,
Luftdichtheitsklasse ATC3 DIN EN 16798-3, Druckklasse 2
DIN EN 1507, aus nichtrostendem Stahl, Werkstoff-Nr
1.4301, gefalzt, Maße DIN EN 1505, Kantenlänge bis 500
mm, Wanddicke 0,6 mm, Verbindung mit Winkelflansch, aus
nichtrostendem Stahl, Werkstoff-Nr 1.4301, mit
Schrauben aus nichtrostendem Stahl, aerosolatdicht DIN
EN 16282-5, min./max. Temperatur der geförderten Luft
-15 bis 80 Grad C, Montagehöhe über Gelände/Fußboden
über 3,5 bis 5 m, mit Aufhänge-/Auflagekonstruktion DIN
EN 12236, befestigen mit Befestigungsmitteln mit
bauaufsichtlichem Nachweis einschl. Bohrungen,
Befestigungsuntergrund Stahlbeton.
Menge: 68,000 m2
Zuordnung: 431 075

**2.1.200 Formstück Luftltg rechteckig Stahl niro gefalzt Kanten-L 500-1000mm H 3,5-5m**
STLB-Bau 2025-10 75
Formstück für Luftleitung, rechteckig,
Luftdichtheitsklasse ATC3 DIN EN 16798-3, Druckklasse 2
DIN EN 1507, aus nichtrostendem Stahl, Werkstoff-Nr
1.4301, gefalzt, Maße DIN EN 1505, Kantenlänge über 500
bis 1000 mm, Wanddicke 0,6 mm, Verbindung mit
Winkelflansch, aus nichtrostendem Stahl, Werkstoff-Nr
1.4301, mit Schrauben aus nichtrostendem Stahl,
aerosolatdicht DIN EN 16282-5, min./max. Temperatur der
geförderten Luft -15 bis 80 Grad C, Montagehöhe über
Gelände/Fußboden über 3,5 bis 5 m, mit
Aufhänge-/Auflagekonstruktion DIN EN 12236, befestigen
mit Befestigungsmitteln mit bauaufsichtlichem Nachweis
einschl. Bohrungen, Befestigungsuntergrund Stahlbeton.
Menge: 55,000 m2
Zuordnung: 431 075

*Hinweis*
Wickelfalzrohre Arbeitshöhe bis 3,5 m

**2.1.210 Wickelfalzrohr Stahl niro DN200 -750-1000Pa H bis 3,5m Aufhänge-Auflagekonstruktion schallg.**
STLB-Bau 2025-10 75
Wickelfalzrohr aus nichtrostendem Stahl, Werkstoff-Nr
1.4301, Luftdichtheitsklasse ATC3 DIN EN 16798-3, Maße
DIN EN 1506, DN 200, mit Einsteckende, mit
Lippendichtung, geschraubt/genietet, Form- und
Verbindungsstücke werden gesondert vergütet, min./max.
Temperatur der geförderten Luft -15 bis 80 Grad C,
Druckbereich von -750 bis 1000 Pa, Montagehöhe über
Gelände/Fußboden bis 3,5 m, mit
Aufhänge-/Auflagekonstruktion DIN EN 12236,
schallgedämmt, befestigen mit Befestigungsmitteln mit
bauaufsichtlichem Nachweis einschl. Bohrungen,
Befestigungsuntergrund Stahlbeton.
Menge: 10,000 m
Zuordnung: 431 075

*Hinweis*
Steckverbinder bis 3,5 m

**2.1.220 Steckverbinder Luftleitg rund Stahl niro DN200 H bis 3,5m**
STLB-Bau 2025-10 75
Steckverbinder, für Luftleitung, rund,
Luftdichtheitsklasse ATC3 DIN EN 16798-3, Maße DIN EN
1506, aus nichtrostendem Stahl, Werkstoff-Nr 1.4301, DN
200, min./max. Temperatur der geförderten Luft -15 bis
80 Grad C, Druckbereich von -750 bis 1000 Pa,
Montagehöhe über Gelände/Fußboden bis 3,5 m, mit
Aufhänge-/Auflagekonstruktion DIN EN 12236,
schallgedämmt, befestigen mit Befestigungsmitteln mit
bauaufsichtlichem Nachweis einschl. Bohrungen,
Befestigungsuntergrund Stahlbeton.
Menge: 7,000 St
Zuordnung: 431 075

*Hinweis*
Bundkragen bis 3,5 m

**2.1.230 Bundkragen Luftleitg rund Stahl niro DN200 H bis 3,5m**
STLB-Bau 2025-10 75
Bundkragen, für Luftleitung, rund, Luftdichtheitsklasse
ATC3 DIN EN 16798-3, aus nichtrostendem Stahl,
Werkstoff-Nr 1.4301, DN 200, zum Einstecken, mit
Lippendichtung, min./max. Temperatur der geförderten
Luft -15 bis 80 Grad C, Druckbereich von -750 bis 1000
Pa, Montagehöhe über Gelände/Fußboden bis 3,5 m, mit
Aufhänge-/Auflagekonstruktion DIN EN 12236,
schallgedämmt, befestigen mit Befestigungsmitteln mit
bauaufsichtlichem Nachweis einschl. Bohrungen,
Befestigungsuntergrund Stahlbeton.
Menge: 8,000 St
Zuordnung: 431 075

*Hinweis*
Bögen bis 3,5 m

**2.1.240 Bogen Luftleitg rund 15Grad Stahl niro DN200 glatt H bis 3,5m**
STLB-Bau 2025-10 75
Bogen, für Luftleitung, rund, Luftdichtheitsklasse ATC3
DIN EN 16798-3, 15 Grad, aus nichtrostendem Stahl,
Werkstoff-Nr 1.4301, DN 200, glatt, mit Einsteckenden,
mit Lippendichtung, geschraubt/genietet, min./max.
Temperatur der geförderten Luft -15 bis 80 Grad C,
Druckbereich von -750 bis 1000 Pa, Montagehöhe über
Gelände/Fußboden bis 3,5 m, mit
Aufhänge-/Auflagekonstruktion DIN EN 12236,
schallgedämmt, befestigen mit Befestigungsmitteln mit
bauaufsichtlichem Nachweis einschl. Bohrungen,
Befestigungsuntergrund Stahlbeton.
Menge: 2,000 St
Zuordnung: 431 075

**2.1.250 Bogen Luftleitg rund 30Grad Stahl niro DN200 glatt H bis 3,5m**
STLB-Bau 2025-10 75
Bogen, für Luftleitung, rund, Luftdichtheitsklasse ATC3
DIN EN 16798-3, 30 Grad, aus nichtrostendem Stahl,
Werkstoff-Nr 1.4301, DN 200, glatt, mit Einsteckenden,
mit Lippendichtung, geschraubt/genietet, min./max.
Temperatur der geförderten Luft -15 bis 80 Grad C,
Druckbereich von -750 bis 1000 Pa, Montagehöhe über
Gelände/Fußboden bis 3,5 m, mit
Aufhänge-/Auflagekonstruktion DIN EN 12236,
schallgedämmt, befestigen mit Befestigungsmitteln mit
bauaufsichtlichem Nachweis einschl. Bohrungen,
Befestigungsuntergrund Stahlbeton.
Menge: 2,000 St
Zuordnung: 431 075

**2.1.260 Bogen Luftleitg rund 45Grad Stahl niro DN200 glatt H bis 3,5m**
STLB-Bau 2025-10 75
Bogen, für Luftleitung, rund, Luftdichtheitsklasse ATC3
DIN EN 16798-3, 45 Grad, aus nichtrostendem Stahl,
Werkstoff-Nr 1.4301, DN 200, glatt, mit Einsteckenden,
mit Lippendichtung, geschraubt/genietet, min./max.
Temperatur der geförderten Luft -15 bis 80 Grad C,
Druckbereich von -750 bis 1000 Pa, Montagehöhe über
Gelände/Fußboden bis 3,5 m, mit
Aufhänge-/Auflagekonstruktion DIN EN 12236,
schallgedämmt, befestigen mit Befestigungsmitteln mit
bauaufsichtlichem Nachweis einschl. Bohrungen,
Befestigungsuntergrund Stahlbeton.
Menge: 4,000 St
Zuordnung: 431 075

**2.1.270 Bogen Luftleitg rund 60Grad Stahl niro DN200 glatt H bis 3,5m**
STLB-Bau 2025-10 75
Bogen, für Luftleitung, rund, Luftdichtheitsklasse ATC3
DIN EN 16798-3, 60 Grad, aus nichtrostendem Stahl,
Werkstoff-Nr 1.4301, DN 200, glatt, mit Einsteckenden,
mit Lippendichtung, geschraubt/genietet, min./max.
Temperatur der geförderten Luft -15 bis 80 Grad C,
Druckbereich von -750 bis 1000 Pa, Montagehöhe über
Gelände/Fußboden bis 3,5 m, mit
Aufhänge-/Auflagekonstruktion DIN EN 12236,
schallgedämmt, befestigen mit Befestigungsmitteln mit
bauaufsichtlichem Nachweis einschl. Bohrungen,
Befestigungsuntergrund Stahlbeton.
Menge: 2,000 St
Zuordnung: 431 075

**2.1.280 Bogen Luftleitg rund 90Grad Stahl niro DN200 glatt H bis 3,5m**
STLB-Bau 2025-10 75
Bogen, für Luftleitung, rund, Luftdichtheitsklasse ATC3
DIN EN 16798-3, 90 Grad, aus nichtrostendem Stahl,
Werkstoff-Nr 1.4301, DN 200, glatt, mit Einsteckenden,
mit Lippendichtung, geschraubt/genietet, min./max.
Temperatur der geförderten Luft -15 bis 80 Grad C,
Druckbereich von -750 bis 1000 Pa, Montagehöhe über
Gelände/Fußboden bis 3,5 m, mit
Aufhänge-/Auflagekonstruktion DIN EN 12236,
schallgedämmt, befestigen mit Befestigungsmitteln mit
bauaufsichtlichem Nachweis einschl. Bohrungen,
Befestigungsuntergrund Stahlbeton.
Menge: 9,000 St
Zuordnung: 431 075

*Hinweis*
Muffen über 3,5 m bis 5,0 m

**2.1.290 Muffe Luftleitg rund Stahl niro DN200 H bis 3,5m**
STLB-Bau 2025-10 75
Muffe, für Luftleitung, rund Luftdichtheitsklasse ATC3
DIN EN 16798-3, Maße DIN EN 1506, aus nichtrostendem
Stahl, Werkstoff-Nr 1.4301, DN 200, min./max.
Temperatur der geförderten Luft -15 bis 80 Grad C,
Druckbereich von -750 bis 1000 Pa, Montagehöhe über
Gelände/Fußboden bis 3,5 m, mit
Aufhänge-/Auflagekonstruktion DIN EN 12236,
schallgedämmt, befestigen mit Befestigungsmitteln mit
bauaufsichtlichem Nachweis einschl. Bohrungen,
Befestigungsuntergrund Stahlbeton.
Menge: 5,000 St
Zuordnung: 431 075

*Hinweis*
Inspektionsöffnungen Arbeitshöhe bis 3,5 m

*Hinweis*
Es sind alle notwendigen Rohr- und Kanalausschnitte für
nachfolgende Inspektionsöffnungen in die Einheitspreise
einzukalkulieren!

**2.1.300 Inspektionsöffnung oval Stahl niro 400/300mm**
STLB-Bau 2025-10 75
Inspektions- und Wartungsöffnung als Deckel mit
Einbaurahmen und Dichtung, oval, aus nichtrostendem
Stahl, Werkstoff-Nr 1.4301, Maße 400/300 mm, für Einbau
in rechteckige Luftleitung, mit Kantenschutz, mit
Schraubverschluss und Rändelmutter,
Luftdichtheitsklasse ATC3 DIN EN 16798-3.
Menge: 3,000 St
Zuordnung: 431 075

**2.1.310 Elastische Verbindung**
Elastische Verbindung rechteckige Luftleitg Kanten-L
bis 1000mm

Elastisches Verbindungsstück, Baustoffklasse DIN 4102-1
B1 (schwerentflammbar), Luftdichtheitsklasse ATC3 DIN
EN 16798-3, Druckklasse 2 DIN EN 1507, mit
Potentialausgleich, für rechteckige Luftleitung, größte
Kantenlänge bis 1000 mm, 1. Seite mit Anschlussrahmen
aus verzinktem Stahl einschl. Gegenrahmen, Schrauben
und Dichtung, 2. Seite mit Anschlussrahmen aus
Edelstahl V2A (1.4301) einschl. Gegenrahmen, Schrauben
und Dichtung.
Menge: 8,000 St
Zuordnung: 431

#### Abschnitt 2.2 Volumenstromregler

*Hinweis*
Volumenstromregler Abluft

*Hinweis*
Rechteckige VVR

**2.2.10 Volumenstromregler B 700mm H 400mm Gehäuse Edelstahl**
Volumenstromregler
Elektronischer Volumenstromregler zur stufenlosen
Regelung mit Vollabsperrung von aerosolhaltigen (öl-
und fetthaltigen) Luftvolumenströmen in RLT-Anlagen.
Stellorgan in rechteckiger Ausführung für variable
Volumenstromsysteme für Abluft, bestehend aus einem
Anströmteil mit Anschlussrahmen
nachgeschaltete Regulierklappe in Kondensatdichter
Ausführung inkl. der öl- und fettbeständigen
Klappenlagerung aus Teflon Tmax.= 120°C
Gehäuse mit einer Standardlänge von 350mm, Anbauteile
sowie Stellklappe aus Edelstahl, Lager und Dichtungen
aus Kunststoff, Sensorrohr aus Aluminium
lageunabhängige Messwerterfassung mit integralem
Staudruckverstärker an der Lufteintrittsseite
eingebaut, das rohrförmige Aluminiumprofil mit einem
Außendurchmesser von 32 mm wird quer zur
Strömungsrichtung über den gesamten
Rohrquerschnitt eingebaut. Die Druckaufnahme erfolgt
über die kontinuierlich geöffnete Meßspalte über die
gesamte Querschnittsfläche.
Die Regelkomponenten (Regler, Transmitter,
Stellantrieb) sind Bestandteil der
Luftvolumenregeleinheit und werden werkseitig montiert,
eingestellt und angeschlossen.

Bauhöhe: 700 mm
Baubreite: 400 mm
Baulänge, max 350 mm
Material: Edelstahl V2A (Werkstoff-Nr. 1.4301)
Oberfläche: unbehandelt (Edelstahl)

Elektronische Regelung
Bemessungsbetriebsspannung: 24 V AC/DC
bei Stromausfall: Klappenlauf in wählbare Endstellung
Stellantrieb: Sensor im Regler/Drucktransmitter
enthalten
Dämmschale: ohne Dämmschale
Ansteuerung/Stellsignal: 2-10V
Werkstoff Lamellenlager: Teflon
Lamellenverstellung: Steuerung/Antrieb der Lamellen
über außen liegendes Gestänge
Gehäuseleckagennklasse C
Klappenleckageklasse Dichtheitsklasse: Klasse 2
Auszugsrichtung und Einbaulage:
Messsondenauszugsrichtung oben und Regler Horizontal

Technische Daten
Luftvolumenstrom, min
  2.130 m³/h
Luftvolumenstrom, max
  6.130 m³/h
Strömungsgeschwindigkeit bei max. Luftvolumenstrom  2,2
m/s
Strömungsgeschwindigkeit bei max. Luftvolumenstrom  6,1
m/s
Statische Druckdifferenz, max
  100  Pa
Strömungsgeräusch bei 100 Pa, max.  44
dB(A)
Abstrahlgeräusch bei 100 Pa, max.
  43 dB(A)
Menge: 1,000 St
Zuordnung: 431 075

*Hinweis*
Konstante Volumenstromregler

*Hinweis*
Rechteckige KVR

**2.2.20 Volumenstromregler B 500mm H 200mm Gehäuse Edelstahl**
Volumenstromregler
Elektronischer Volumenstromregler zur Konstanthaltung
mit Vollabsperrung von aerosolhaltigen (öl- und
fetthaltigen) Luftvolumenströmen in RLT-Anlagen.
Stellorgan in rechteckiger Ausführung für konstante
Volumenstromsysteme für Abluft, bestehend aus einem
Anströmteil mit Anschlussrahmen
nachgeschaltete Regulierklappe in Kondensatdichter
Ausführung inkl. der öl- und fettbeständigen
Klappenlagerung aus Teflon Tmax.= 120°C
Gehäuse mit einer Standardlänge von 350mm, Anbauteile
sowie Stellklappe aus Edelstahl, Lager und Dichtungen
aus Kunststoff, Sensorrohr aus Aluminium
lageunabhängige Messwerterfassung mit integralem
Staudruckverstärker an der Lufteintrittsseite
eingebaut, das rohrförmige Aluminiumprofil mit einem
Außendurchmesser von 32 mm wird quer zur
Strömungsrichtung über den gesamten
Rohrquerschnitt eingebaut. Die Druckaufnahme erfolgt
über die kontinuierlich geöffnete Meßspalte über die
gesamte Querschnittsfläche.
Die Regelkomponenten (Regler, Transmitter,
Stellantrieb) sind Bestandteil der
Luftvolumenregeleinheit und werden werkseitig montiert,
eingestellt und angeschlossen.

Bauhöhe: 200 mm
Baubreite: 500 mm
Baulänge, max 350 mm
Material: Edelstahl V2A (Werkstoff-Nr. 1.4301)
Oberfläche: unbehandelt (Edelstahl)

Elektronische Regelung
Bemessungsbetriebsspannung: 24 V AC/DC
bei Stromausfall: Klappenlauf in wählbare Endstellung
Stellantrieb: Sensor im Regler/Drucktransmitter
enthalten
Dämmschale: ohne Dämmschale
Ansteuerung/Stellsignal: 2-10V
Werkstoff Lamellenlager: Teflon
Lamellenverstellung: Steuerung/Antrieb der Lamellen
über außen liegendes Gestänge
Gehäuseleckagennklasse C
Klappenleckageklasse Dichtheitsklasse: Klasse 2
Auszugsrichtung und Einbaulage:
Messsondenauszugsrichtung oben und Regler Horizontal

Technische Daten
Volumenstrom, max
  2.000 m³/h
Strömungsgeschwindigkeit,max  5,56
 m/s
Statische Druckdifferenz, max
100  Pa
Strömungsgeräusch bei 100 Pa, max  43 dB(A)
Abstrahlgeräusch bei 100 Pa, max  37
dB(A)
Menge: 1,000 St
Zuordnung: 431 075

**2.2.30 Volumenstromregler B 200mm H 200mm Gehäuse Edelstahl**
Volumenstromregler
Elektronischer Volumenstromregler zur Konstanthaltung
mit Vollabsperrung von aerosolhaltigen (öl- und
fetthaltigen) Luftvolumenströmen in RLT-Anlagen.
Stellorgan in rechteckiger Ausführung für konstante
Volumenstromsysteme für Abluft, bestehend aus einem
Anströmteil mit Anschlussrahmen
nachgeschaltete Regulierklappe in Kondensatdichter
Ausführung inkl. der öl- und fettbeständigen
Klappenlagerung aus Teflon Tmax.= 120°C
Gehäuse mit einer Standardlänge von 350mm, Anbauteile
sowie Stellklappe aus Edelstahl, Lager und Dichtungen
aus Kunststoff, Sensorrohr aus Aluminium
lageunabhängige Messwerterfassung mit integralem
Staudruckverstärker an der Lufteintrittsseite
eingebaut, das rohrförmige Aluminiumprofil mit einem
Außendurchmesser von 32 mm wird quer zur
Strömungsrichtung über den gesamten
Rohrquerschnitt eingebaut. Die Druckaufnahme erfolgt
über die kontinuierlich geöffnete Meßspalte über die
gesamte Querschnittsfläche.
Die Regelkomponenten (Regler, Transmitter,
Stellantrieb) sind Bestandteil der
Luftvolumenregeleinheit und werden werkseitig montiert,
eingestellt und angeschlossen.

Bauhöhe: 200 mm
Baubreite: 200 mm
Baulänge, max 350 mm
Material: Edelstahl V2A (Werkstoff-Nr. 1.4301)
Oberfläche: unbehandelt (Edelstahl)

Elektronische Regelung
Bemessungsbetriebsspannung: 24 V AC/DC
bei Stromausfall: Klappenlauf in wählbare Endstellung
Stellantrieb: Sensor im Regler/Drucktransmitter
enthalten
Dämmschale: ohne Dämmschale
Ansteuerung/Stellsignal: 2-10V
Werkstoff Lamellenlager: Teflon
Lamellenverstellung: Steuerung/Antrieb der Lamellen
über außen liegendes Gestänge
Gehäuseleckagennklasse C
Klappenleckageklasse Dichtheitsklasse: Klasse 2
Auszugsrichtung und Einbaulage:
Messsondenauszugsrichtung oben und Regler Horizontal

Technische Daten
Volumenstrom, max
  416 m³/h
Strömungsgeschwindigkeit, max  2,89  m/s
Statische Druckdifferenz, max
  100  Pa
Strömungsgeräusch bei 100 Pa, max  43
dB(A)
Abstrahlgeräusch bei 100 Pa, max
37 dB(A)
Menge: 3,000 St
Zuordnung: 431 075

*Hinweis*
Volumenstromregler

*Hinweis*
Rechteckige VVR

**2.2.40 Volumenstromregler B 800mm H 300mm Gehäuse Stahl verzinkt**
Volumenstromregler B 800mm H 300mm Gehäuse Stahl
verzinkt

in rechteckiger Bauform für variable
Volumenstromsysteme, für Zuluft. Inbetriebnahmebereites
Gerät, bestehend aus den mechanischen Bauteilen und den
elektronischen Regelkomponenten. Geräte enthalten einen
Mittelwert bildenden Wirkdrucksensor zur
Volumenstrommessung und Regelklappen. Regelkomponenten
werkseitig montiert, verschlaucht und verdrahtet.
Wirkdrucksensor mit Messbohrungen 3 mm. Position der
Regelklappen von außen durch die Achsform erkennbar.
Regelklappe bei Auslieferung geöffnet, dadurch
Luftströmung auch ohne Regelfunktion gegeben.
Erfüllt die Hygieneanforderungen nach EN 16798 Teil 3,
VDI 3803 Blatt 1, VDI 6022 Blatt 1, DIN 1946, Teil 4

Ausführung:
-  Integrierter Differenzdrucksensor (unempfindlich
gegen Verschmutzung)
-  Werkseitige Einstellung oder Programmierung
-  Einstellung und nachträgliche Parametrierung an der
Regelkomponente möglich.
-  Beidseitig mit Flansch, geeignet für
Luftleitungsprofile

Materialien:
-  Gehäuse aus verzinktem Stahlblech
-  Achsen und Gestänge aus verzinktem Stahl
-  Regelklappen und Differenzdrucksensor aus
Aluminiumprofilen
-  Zahnräder aus antistatischem Kunststoff (ABS),
temperaturbeständig bis 50 °C
-  Gleitlager aus Kunststoff

Technische Daten:
Abmessungen:
Bauhöhe: 800 mm
Baubreite: 300 mm
Baulänge, max 400 mm

- Volumenstrom, min 2.130 m³/h
- Volumenstrom, max: 6.130 m³/h
- Statische Druckdifferenz, max 50  Pa
- Strömungsgeschwindigkeit bei max. Volumenstrom  7,1
m/s
- Statische Mindest-Druckdifferenz: 19  Pa
- Strömungsgeräusch bei max Volumenstrom und bei max
 Druckverlust, max
  54  B(A)
- Abstrahlgeräusch bei max Volumenstrom und bei max
Druckverlust, max
  41  B(A)

Gehäuse- und Klappenleckage:
- Gehäuse-Leckluftstrom nach EN 1751, Klasse C
- Leckluftstrom bei geschlossener Regelklappe nach EN
1751: Klasse 3

Elektrischer Stellantrieb
Bemessungsbetriebsspannung 24 V AC/DC, bei Stromausfall
Klappenlauf in wählbare Endstellung, mit
Differenzdruck-Messwertgeber, dynamisch, Sollwert
geregelt, Sollwerteinstellung werkseitig,
nachjustierbar vor Ort, mit Regler, Regelfunktionen
durch eine Automationsstation mit Mikroprozessor,
Stellsignal 0 (2) bis 10 V, mit Rückmeldung über
Potentiometer, zur Druckregelung der Luftleitung,
Schutzart IP 54 DIN EN 60529 (VDE 0470-1).
Menge: 1,000 St
Zuordnung: 431 075

**2.2.50 Volumenstromregler B 600mm H 300mm Gehäuse Stahl verzinkt**
Volumenstromregler B 600mm H 300mm Gehäuse Stahl
verzinkt

in rechteckiger Bauform für variable
Volumenstromsysteme, für Zuluft. Inbetriebnahmebereites
Gerät, bestehend aus den mechanischen Bauteilen und den
elektronischen Regelkomponenten. Geräte enthalten einen
Mittelwert bildenden Wirkdrucksensor zur
Volumenstrommessung und Regelklappen. Regelkomponenten
werkseitig montiert, verschlaucht und verdrahtet.
Wirkdrucksensor mit Messbohrungen 3 mm. Position der
Regelklappen von außen durch die Achsform erkennbar.
Regelklappe bei Auslieferung geöffnet, dadurch
Luftströmung auch ohne Regelfunktion gegeben.
Erfüllt die Hygieneanforderungen nach EN 16798 Teil 3,
VDI 3803 Blatt 1, VDI 6022 Blatt 1, DIN 1946, Teil 4

Ausführung:
-  Integrierter Differenzdrucksensor (unempfindlich
gegen Verschmutzung)
-  Werkseitige Einstellung oder Programmierung
-  Einstellung und nachträgliche Parametrierung an der
Regelkomponente möglich.
-  Beidseitig mit Flansch, geeignet für
Luftleitungsprofile

Materialien:
-  Gehäuse aus verzinktem Stahlblech
-  Achsen und Gestänge aus verzinktem Stahl
-  Regelklappen und Differenzdrucksensor aus
Aluminiumprofilen
-  Zahnräder aus antistatischem Kunststoff (ABS),
temperaturbeständig bis 50 °C
-  Gleitlager aus Kunststoff

Technische Daten:
Abmessungen:
Bauhöhe: 600 mm
Baubreite: 300 mm
Baulänge, max 400 mm

- Volumenstrom, min  0 m³/h
- Volumenstrom, max  3.320 m³/h
- Statische Druckdifferenz, max 50  Pa
- Strömungsgeschwindigkeit bei max. Volumenstrom 5,13
m/s
- Statische Mindest-Druckdifferenz: 10  Pa
- Strömungsgeräusch bei max Volumenstrom und bei max
 Druckverlust, max
  52  B(A)
- Abstrahlgeräusch bei max Volumenstrom und bei max
Druckverlust, max
  39  B(A)

Gehäuse- und Klappenleckage:
- Gehäuse-Leckluftstrom nach EN 1751, Klasse C
- Leckluftstrom bei geschlossener Regelklappe nach EN
1751: Klasse 3

Elektrischer Stellantrieb
Bemessungsbetriebsspannung 24 V AC/DC, bei Stromausfall
Klappenlauf in wählbare Endstellung, mit
Differenzdruck-Messwertgeber, dynamisch, Sollwert
geregelt, Sollwerteinstellung werkseitig,
nachjustierbar vor Ort, mit Regler, Regelfunktionen
durch eine Automationsstation mit Mikroprozessor,
Stellsignal 0 (2) bis 10 V, mit Rückmeldung über
Potentiometer, zur Druckregelung der Luftleitung,
Schutzart IP 54 DIN EN 60529 (VDE 0470-1).
Menge: 1,000 St
Zuordnung: 431

*Hinweis*
Rechteckige VVR

**2.2.60 Volumenstromregler B 300mm H 200mm**
Volumenstromregler B 300mm H 200mm Gehäuse Stahl
verzinkt

in rechteckiger Bauform für konstante
Volumenstromsysteme mechanisch selbsttätig, ohne
Hilfsenergie, für Zuluft. Inbetriebnahmebereiter
Regler, bestehend aus dem Gehäuse mit leichtgängig
gelagerter Regelklappe, Regelbalg und außenliegender
Kurvenscheibe mit Blattfeder.Die Volumenstromregler
sind werkseitig justiert und auf einen
Referenz-Volumenstrom
voreingestellt.Schallleistungspegel gemessen nach DIN
EN ISO 5135.Erfüllt die Hygieneanforderungen nach VDI
6022.
Ausführung:
- Einstellen des Volumenstrom-Sollwertes von außen
durch Handrad
- Lageunabhängig
- Sichtanzeige der Klappenstellung zur
Betriebspunktoptimierung

Materialien:
- Gehäuse und Regelklappe aus verzinktem Stahlblech
- Blattfeder aus rostfreiem Stahl
- Regelbalg aus Polyurethan
- Gleitlager mit PTFE Gleitschicht
- Kurvenscheibe und Verstelleinheit aus verzinktem
Stahlblech

Technische Daten:
Abmessungen:
Bauhöhe: 600 mm
Baubreite: 200 mm
Baulänge, max 400 mm

- Volumenstrom, max 1.250 m³/h
- Statische Druckdifferenz, max 60  Pa
- Strömungsgeschwindigkeit: 5,79  m/s
- Strömungsgeräusch bei max Volumenstrom und bei max
 Druckverlust, max  40 dB(A)
- Abstrahlgeräusch bei max Volumenstrom und bei max
Druckverlust, max  34 dB(A)

Gehäuse- und Klappenleckage:
- Gehäuse-Leckluftstrom nach EN 1751, Klasse C
Menge: 1,000 St
Zuordnung: 431

#### Abschnitt 2.3 Schalldämpfer

*Hinweis*
Volumenstromregler Abluft

**2.3.10 Kulissenschalldämpfer B 500mm H 200mm L 1000mm Kul 2**
Kulissenschalldämpfer B 700mm H 400mm L 1000mm

geeignet für Küchenabluft, bestehend aus einem Gehäuse
aus Edelstahl V2A (1.4301) verz. Stahlblech,
Dichtheitsklasse C nach DIN EN 1507, fettbeständig,
abgedichtet, beidseitig Anschlussrahmen aus
Luftkanalprofil, mit eingebauten Kulissen nach dem
Folien/Resonanzprinzip, Ganzmetalloberfläche,
umlaufender Rahmen aus Edelstahl, Mineralwolle
(biolösl./VDI6022), unbrennbar (A1/EN13501),
Spaltgeschwindigkeit max. 14 m/s, Medium Luft, max.
Temperatur 80 °C, Druckstufe N (-500/+1000 Pa,
Niederdruck)

Technische Daten:
Abmessungen:
Bauhöhe: 200 mm
Baubreite: 500 mm
Baulänge: 1000 mm
- Anzahl der Kulissen: 2
- Kulissenspalt: 150 mm
- Kulissendicke: 100 mm
- Spaltgeschwindigkeit: 9,3 m/s
- Druckverlust, max 23 Pa
- Volumenstrom, max 2000 m³/h
:
Akustische Eigenschaften bei max Volumenstrom:
Frequenzbereich: 63, 125, 250, 500, 1k, 2k, 4k, 8k Hz
Schalldämmwerte in dB: 1,4,6,10,8,7,5,4

Hygienekonformität und Zertifikate:
- Hygiene-Konformitätsgeprüft nach allgemeiner
Raumlufttechnik (u. a. VDI 6022 Blatt 1)
- Technische Werte güteüberwacht und zertifiziert nach
VDI 6022, VDI 3803
Menge: 1,000 St
Zuordnung: 431

**2.3.20 Kulissenschalldämpfer B 700mm H 400mm L 1000mm Kul 3**
Kulissenschalldämpfer B 700mm H 400mm L 1000mm

geeignet für Küchenabluft, bestehend aus einem Gehäuse
aus Edelstahl V2A (1.4301) verz. Stahlblech,
Dichtheitsklasse C nach DIN EN 1507, fettbeständig,
abgedichtet, beidseitig Anschlussrahmen aus
Luftkanalprofil, mit eingebauten Kulissen nach dem
Folien/Resonanzprinzip, Ganzmetalloberfläche,
umlaufender Rahmen aus Edelstahl, Mineralwolle
(biolösl./VDI6022), unbrennbar (A1/EN13501),
Spaltgeschwindigkeit max. 14 m/s, Medium Luft, max.
Temperatur 80 °C, Druckstufe N (-500/+1000 Pa,
Niederdruck)

Technische Daten:
Abmessungen:
Bauhöhe: 200 mm
Baubreite: 500 mm
Baulänge: 1000 mm
- Anzahl der Kulissen: 3
- Kulissenspalt: 133 mm
- Kulissendicke: 100 mm
- Spaltgeschwindigkeit: 10,8 m/s
- Druckverlust, max 32 Pa
- Volumenstrom, max 6.213 m³/h

Akustische Eigenschaften bei max Volumenstrom:
Frequenzbereich: 63, 125, 250, 500, 1k, 2k, 4k, 8k Hz
Schalldämmwerte in dB: 1,5,8,12,10,8,5,5

Hygienekonformität und Zertifikate:
- Hygiene-Konformitätsgeprüft nach allgemeiner
Raumlufttechnik (u. a. VDI 6022 Blatt 1)
- Technische Werte güteüberwacht und zertifiziert nach
VDI 6022, VDI 3803
Menge: 1,000 St
Zuordnung: 431

*Hinweis*
Schalldämpfer Zuluft

**2.3.30 Kulissenschalldämpfer rechteckig B 1100mm H 400mm L 1000mm Gehäuse Stahl verz Kulissenrahmen Stahl verz**
Kulissenschalldämpfer zur Reduzierung von Ventilator-
und Strömungsgeräuschen in raumlufttechnischen Anlagen.
Dämpfungswirkung durch Absorption. Energiesparende
sowie hygienisch getestete und zertifizierte
Ausführung. Kulissenschalldämpfer bestehend aus einem
Luftkanal mit Luftleitungsanschlüssen und integrierten
Kulissen. Die Schalldämpferkulissen verfügen über einen
strömungsgünstig profilierten Kulissenrahmen (Radius 20
mm) und Absorptionsmaterial. Die Profilierung sowie die
umgefalzten Rahmenenden tragen zur Steifigkeit der
Kulisse bei. Einfügungsdämpfung und
Schallleistungspegel des Strömungsgeräusches gemessen
nach EN ISO 7235. Luftkanal entspricht nach DIN EN
15727 der Luftdichtheitsklasse C und Druckklasse 2.

MATERIALIEN UND OBERFLÄCHEN
- Luftkanal, Luftleitungsprofil, Winkelrahmen aus
verzinktem Stahlblech
- Kulissenrahmen, Mittelsteg aus verzinktem Stahlblech
- Streckmetallabdeckung aus verzinktem Stahl

ABSORPTIONSMATERIAL MINERALWOLLE
- Nach EN 13501, Baustoffklasse A1, nicht brennbar
- RAL-Gütezeichen RAL-GZ 388
- Gesundheitlich unbedenklich durch hohe
Biolöslichkeit, nach TRGS 905 und EU-Richtlinie
97/69/EG
- Durch aufkaschiertes Glasseidengewebe vor Abrieb
durch strömende Luft bis maximal 20 m/s geschützt
- Inert gegenüber Pilz- und Bakterienwachstum gemäß DIN
EN 846

VARIANTE
  Luftkanal: mit
Luftkanal
F
Kulissenoberfläche: Glasseidengewebe
  Material:
verzinktes Stahlblech
1100  Breite: 1100
400  Höhe: 400
1000  Länge (in
Luftrichtung): 1000
300  Kulissendicke: 300
P  Anschlußrahmen:
Luftkanalprofil 30 mm

PRODUKTDATEN
Volumenstrom, max
12.700 m³/h
Strömungsgeschwindigkeit im Kulissenspalt vs  17,6
m/s
Spaltbreite S
  250 mm
Statische Druckdifferenz _pst, max
  74 Pa
Strömungsgeräusch LW,A, max
  53 dB(A)
Strömungsgeräusch LW,NC, max
46 dB
Strömungsgeräusch LW,NR, max
47 dB
Längengeteilter Schalldämpfer
Gewicht, max
  42 kg

Akustische Ergebnisse bei max Volumenstrom
Stromungsgeräusch/Schallleistungspegel
Einfügungsdämpfung
63 Hz [dB]  64
  2
125 Hz [dB]  59
  7
250 Hz [dB]  55
  14
500 Hz [dB]  50
  19
1k Hz [dB]  47
  21
2k Hz [dB]  43
  17
4k Hz [dB]  40
  11
8k Hz [dB]  37
  8
Menge: 1,000 St
Zuordnung: 431

**2.3.40 Kulissenschalldämpfer rechteckig B 700mm H 400mm L 500mm Gehäuse Stahl verz Kulissenrahmen Stahl verz**
Kulissenschalldämpfer zur Reduzierung von Ventilator-
und Strömungsgeräuschen in raumlufttechnischen Anlagen.
Dämpfungswirkung durch Absorption. Energiesparende
sowie hygienisch getestete und zertifizierte
Ausführung. Kulissenschalldämpfer bestehend aus einem
Luftkanal mit Luftleitungsanschlüssen und integrierten
Kulissen. Die Schalldämpferkulissen verfügen über einen
strömungsgünstig profilierten Kulissenrahmen (Radius 20
mm) und Absorptionsmaterial. Die Profilierung sowie die
umgefalzten Rahmenenden tragen zur Steifigkeit der
Kulisse bei. Einfügungsdämpfung und
Schallleistungspegel des Strömungsgeräusches gemessen
nach EN ISO 7235. Luftkanal entspricht nach DIN EN
15727 der Luftdichtheitsklasse C und Druckklasse 2.

MATERIALIEN UND OBERFLÄCHEN
- Luftkanal, Luftleitungsprofil, Winkelrahmen aus
verzinktem Stahlblech
- Kulissenrahmen, Mittelsteg aus verzinktem Stahlblech
- Streckmetallabdeckung aus verzinktem Stahl

ABSORPTIONSMATERIAL MINERALWOLLE
- Nach EN 13501, Baustoffklasse A1, nicht brennbar
- RAL-Gütezeichen RAL-GZ 388
- Gesundheitlich unbedenklich durch hohe
Biolöslichkeit, nach TRGS 905 und EU-Richtlinie
97/69/EG
- Durch aufkaschiertes Glasseidengewebe vor Abrieb
durch strömende Luft bis maximal 20 m/s geschützt
- Inert gegenüber Pilz- und Bakterienwachstum gemäß DIN
EN 846

VARIANTE
  Luftkanal: mit
Luftkanal
F
Kulissenoberfläche: Glasseidengewebe
  Material:
verzinktes Stahlblech
700  Breite: 700
400  Höhe: 400
500  Länge (in
Luftrichtung): 500
100  Kulissendicke: 100
P  Anschlußrahmen:
Luftkanalprofil 30 mm

PRODUKTDATEN
Volumenstrom qv, max
  6.213 m³/h
Strömungsgeschwindigkeit im Kulissenspalt vs  14,4
m/s
Spaltbreite S
  75 mm
Statische Druckdifferenz _pst, max
  52 Pa
Strömungsgeräusch LW,A, max
  46 dB(A)
Strömungsgeräusch LW,NC, max
39 dB
Strömungsgeräusch LW,NR, max
40 dB
Längengeteilter Schalldämpfer
Gewicht, max
  18 kg

Akustische Ergebnisse bei max Volumenstrom
Stromungsgeräusch/Schallleistungspegel
Einfügungsdämpfung
63 Hz [dB]  57
  4
125 Hz [dB]  53
  6
250 Hz [dB]  48
  5
500 Hz [dB]  44
  16
1k Hz [dB]  39
  30
2k Hz [dB]  36
  30
4k Hz [dB]  32
  20
8k Hz [dB]  29
  15
Menge: 1,000 St
Zuordnung: 431

**2.3.50 Kulissenschalldämpfer rechteckig B 300mm H 250mm L 500mm Gehäuse Stahl verz Kulissenrahmen Stahl verz**
Kulissenschalldämpfer zur Reduzierung von Ventilator-
und Strömungsgeräuschen in raumlufttechnischen Anlagen.
Dämpfungswirkung durch Absorption. Energiesparende
sowie hygienisch getestete und zertifizierte
Ausführung. Kulissenschalldämpfer bestehend aus einem
Luftkanal mit Luftleitungsanschlüssen und integrierten
Kulissen. Die Schalldämpferkulissen verfügen über einen
strömungsgünstig profilierten Kulissenrahmen (Radius 20
mm) und Absorptionsmaterial. Die Profilierung sowie die
umgefalzten Rahmenenden tragen zur Steifigkeit der
Kulisse bei. Einfügungsdämpfung und
Schallleistungspegel des Strömungsgeräusches gemessen
nach EN ISO 7235. Luftkanal entspricht nach DIN EN
15727 der Luftdichtheitsklasse C und Druckklasse 2.

MATERIALIEN UND OBERFLÄCHEN
- Luftkanal, Luftleitungsprofil, Winkelrahmen aus
verzinktem Stahlblech
- Kulissenrahmen, Mittelsteg aus verzinktem Stahlblech
- Streckmetallabdeckung aus verzinktem Stahl

ABSORPTIONSMATERIAL MINERALWOLLE
- Nach EN 13501, Baustoffklasse A1, nicht brennbar
- RAL-Gütezeichen RAL-GZ 388
- Gesundheitlich unbedenklich durch hohe
Biolöslichkeit, nach TRGS 905 und EU-Richtlinie
97/69/EG
- Durch aufkaschiertes Glasseidengewebe vor Abrieb
durch strömende Luft bis maximal 20 m/s geschützt
- Inert gegenüber Pilz- und Bakterienwachstum gemäß DIN
EN 846

VARIANTE
  Luftkanal: mit
Luftkanal
F
Kulissenoberfläche: Glasseidengewebe
  Material:
verzinktes Stahlblech
300  Breite: 300
250  Höhe: 250
500  Länge (in
Luftrichtung): 500
100  Kulissendicke: 100
P  Anschlußrahmen:
Luftkanalprofil 30 mm

PRODUKTDATEN
Volumenstrom qv, max
  1.248 m³/h
Strömungsgeschwindigkeit im Kulissenspalt vs  13,9
m/s
Spaltbreite S
  50 mm
Statische Druckdifferenz _pst, max
  58 Pa
Strömungsgeräusch LW,A, max
  40 dB(A)
Strömungsgeräusch LW,NC, max
32 dB
Strömungsgeräusch LW,NR, max
33 dB
Längengeteilter Schalldämpfer
Gewicht, max
  9 kg

Akustische Ergebnisse bei max Volumenstrom
Stromungsgeräusch/Schallleistungspegel
Einfügungsdämpfung
63 Hz [dB]  50
  4
125 Hz [dB]  46
  9
250 Hz [dB]  42
  10
500 Hz [dB]  37
  11
1k Hz [dB]  33
  19
2k Hz [dB]  29
  25
4k Hz [dB]  25
  21
8k Hz [dB]  22
  16
Menge: 1,000 St
Zuordnung: 431

### Bereich 3 Raumlufttechnische Anlagen, sonstiges

#### Abschnitt 3.1 Dokumentationsunterlagen

*Hinweis*
Inbetriebnahmen, Funktionsmessungen, Dokumentation

**3.1.10 Erstellen der Werk- und Montageplanung**
Erstellen der Werk- und Montageplanung nach VDI 6026
Blatt
1 in der jeweils aktuellen Fassung.
Die Erstellung der Werk- und Montageplanung ist derart
vorzunehmen, dass weder die gestalterischen und
finanziellen
Zielstellungen des Auftraggebers noch die
Schnittstellen zu
anderen Gewerken und/oder zum Bauwerk dadurch
beeinträchtigt werden.
Die Ausführungsplanung des AG ist Grundlage für die
Erstellung der Werk- und Montagepläne, sie darf nur mit
Zustimmung des AG geändert werden.
Für jeden Baustoff und/oder jedes Bauteil ist der
Verwendbarkeitsnachweis vorzulegen, aus dem hervorgeht,
dass dieses Bauteil und/oder dieser Baustoff die
Anforderungen
des Vertrages erfüllt und für den geplanten Einsatz
geeignet ist.
Die Werk- und Montageplanung ist in 1-facher
Ausfertigung
vorzulegen:
- in Papierform in Ordner geheftet und sortiert
- digital auf CD/DVD sortiert nach dem
Inhaltsverzeichnis des
Papierexemplars.
Der Auftraggeber bzw. sein Beauftragter wird das
Papierexemplar prüfen und mit einem Freigabevermerk
versehen an den Auftragnehmer zurückgeben.
Die Freigabe beinhaltet kein Anerkenntnis höherer
Vergütungs-
Ansprüche, als im Vertrag vereinbart.
Nicht dem Vertrag entsprechende Bauteile und/oder
Baustoffe bzw. werden nicht freigegeben.
Die freigegebene Werk- und Montageplanung erhält der
Auftragnehmer zurück.
Er hat die Unterlagen dann auf seine Kosten vollständig
scannen zu lassen.
Die DVD mit den pdf-Dokumenten übergibt er innerhalb
von
1 Kalenderwoche nach Erhalt der Freigabe an den
Bauherrn
auf CD/DVD sowie in einfacher Ausfertigung auf Papier.
Die Bauausführung darf nur nach diesen freigegebenen
Unterlagen erfolgen.
Diese Position umfasst nur diejenigen Leistungen, die
über die
Nebenleistungen nach VOB hinausgehen.
Menge: 1,000 psch
Zuordnung: 439

**3.1.20 Eigenüberwachung der Brandschutzmaßnahmen**
Eigenüberwachung der Brandschutzmaßnahmen

Der Auftragnehmer hat notwendige Brandschutzmaßnahmen
in seinen Werkstatt- und Montagepläne mit Bezug zu den
jeweiligen Leistungsverzeichnispositionen zu
kennzeichnen und mit einer laufenden Nummer zu
versehen. Im Rahmen der Eigenüberwachung der
Bauausführung hat der Auftragnehmer alle
Brandschutzmaßnahmen einer technischen Prüfung zu
unterziehen.
Das Ergebnis der technischen Prüfung im Rahmen der
Eigenüberwachung ist zu dokumentieren.
Die Dokumentation wird als Papierexemplar in einem
separaten Ordner abgelegt und beinhaltet:
- die Kennzeichnung der Brandschutzmaßnahmen vor Ort,
- die Zuordnung der laufenden Nummer der
Brandschutzmaßnahme zum Verwendbarketisnachweis,
- den Verwendbarkeitsnachweis,
- die Übereinstimmungserklärung,
- ein Foto der fertig montierten Brandschutzmaßnahme.
Menge: 5,000 St
Zuordnung: 439

**3.1.30 Vorhalten der Dokumentation**
Vorhalten der Dokumentation
Der Ordner mit der Dokumentation der Ergebnisse der
Eigenüberwachung wird ständig aktualisiert und auf der
Baustelle für Kontrollen der Baugenehmigungsbehörde
bzw. des Brandschutzprüfers vorgehalten.
Menge: 1,000 psch
Zuordnung: 439

**3.1.40 Erstellung und Übergabe von Revisionsunterlagen**
Revisionspläne erstellen, auf der Basis der vom AG bzw.
dessen Vertreter auf Datenträger/Schnittstelle zur
Verfügung gestellten Ausführungsplänen des Planers.
Vom AN sind anzufertigen und vor Abnahme der Leistung
dem AG bzw. dessen Vertreter sind zur Prüfung zu
übergeben: Revisionsunterlagen inkl. Revisionspläne als
Papierzeichnungen/Plottausdruck 2-fach jeweils in
eigenen Ordnern, farbig angelegt und normgerecht
gefaltet, sowie 1-fach Revisionsunterlagen digital mit
Revisionsplänen im pdf-, dxf- oder dwg-Format.
Die Revisionsunterlagen bestehen, geordnet nach
vorangestellten Inhaltsverzeichnis jeweils aus:
1. Deckblatt
2. Inhaltsverzeichnis
3. Errichterbescheinigung/Fachunternehmererklärung
4. Brandschutznachweise
5. Abnahmeprotokoll
6. Technische Beschreibung
7. Entsorgungsnachweise gemäß Bauabfallsatzung
8. Inbetriebnahmeprotokolle
9. Protokolle zu Dichtheitsprüfungen
10. Einweisungs- und Übergabeprotokolle
11. Inspektions- und Wartungsplan
12. Herstellerunterlagen (vollständige Dokumentation
der eingesetzten Materialien)
13. Bestands- und Revisionszeichnungen
(1 Satz Grundrisse M 1:50 und Schaltschema der
Ausführungspläne als Revisionspläne)
14. Wartungsanleitungen für alle Bauteile mit
Auflistung des Bauteils und Beschreibung der Tätigkeit,
die aus Gründen des Verschleißes oder Funktions
relevanter Eigenschaften einer Wartung unterliegen.

Vorhanden sein müssen, soweit zutreffend:
Anlagen- und Ortsbeschreibung, Betriebsdaten,
Installations- und Einstellwerte, Garantiewerte und
Sicherheitsdaten, Bedienungsanleitung mit Angabe zur
Lage und Funktion der Bedienelemente, zur Einhaltung
notwendiger Bedienreihenfolgen, zu Anzeige Steuer- und
Regelelementen einschl. Ver- und Entriegelungen, zu
Schalt- und Sicherheitseinrichtungen, zum Umfang
notwendiger Funktionskontrollen, zur Lage und Funktion
von Messeinrichtungen.

Wartungsanleitung mit nachfolgenden Angaben:
- Beschreibung der Störmeldungen
- Erforderliche Wartungsarbeiten und notwendige
Hilfsstoffe
- Erforderlicher Austausch von Bauteilen
- Eingestellte Grenzwerte
- Notwendige wiederkehrende Prüfungen

1 Satz Ersatzteillisten mit Gerätebeschreibungen
(Für alle verwendete Bauteile ist ein Liefer- und
Quellennachweis in tabellarischer Form zu führen, der
die Bezeichnung, den Hersteller und Lieferanten
enthält.)
Menge: 1,000 psch
Zuordnung: 439

**3.1.50 Mitarbeit bei der Gebäudeautomation**
Mitarbeit bei der Gebäudeautomation:
Zur Kalkulation sind die absehbaren Aufwendungen des AN
zu berücksichtigen, um den Belangen der
Gebäudeautomation gerecht zu werden.
Folgende Leistungen sind hierbei erforderlich:
- Erstellung einer Funktionsbeschreibung in solch
detaillierter Ausführung, dass die MSR-Firma
zweifelsfrei die Bestellung und Programmierung der
Steuerungs- und Regelanlage ausführen kann.
Die verschiedensten Betriebsfälle sowie evtl.
Störfallauswirkungen sind hierbei zu berücksichtigen.
- Erstellen und Vervollständigen der RI-Schemen
- Erstellen der Motorlisten für alle im Leistungsumfang

- Erstellen einer BSK Liste
Erforderliche elektrische Komponenten mit den Angaben:
Fabrikat/Typ/Normleistungsanschluss/Aderzahl/Querschnit
t/Stromaufnahme/Motorschutz
- Mitwirkung bei der Platzierung der Feldgeräte.
Messstutzen für Druck und Temperatur sind auf Vorgaben
der MSR-Technik an den entsprechenden Stellen im System
anzubringen. Die eigentliche Montage wird durch das
Gewerk Gebäudeautomation ausgeführt.
Fertige Funktionskomponenten sind in Abstimmung mit der
MSR-Technik vor der Bestellung abzustimmen.
- Mitarbeit bei der Erstellung der gesamten
Funktionsbeschreibung durch aktive Teilnahme an den
entsprechenden Besprechungen
- Übernahme des genehmigten Nummerierungskonzeptes für
alle von der MSR-Technik betroffenen Anlagenkomponenten
mit Eintragung dieser Bauteilkennung und Ortskennung in
die Grundrisspläne und die entsprechenden
Anlagenschemen.
Integration der von der GA vorgegebenen AKS Schlüssel
in die jeweiligen EDE Files der Bacnet Geräte.
- Inbetriebnahme, Einregulierung und Optimierung der
Anlagen in Zusammenarbeit mit der Gebäudeautomation.
Menge: 1,000 psch
Zuordnung: 439

**3.1.60 Koordination Fremdgewerk**
Baustellenbegleitende Abstimmung mit Fremdgewerk
(Trockenbau, Elektrotechnik, Gebäudeautomation) über
die Koordinationspflicht nach VOB hinausgehend.
Koordination zu besonderen Themen (z.B. Übergabe
Datenblätter; Einstellen von Feldgeräten. Teilnahme an
gesonderten Besprechungen (mindestens 10).
Menge: 4,000 St
Zuordnung: 439

**3.1.70 Begleiten der Sachverständigenabnahme RLT-Anlage**
Die Prüfung der technischen Anlagen durch einen
unabhängig bauaufsichtlich anerkannten Sachverständigen
gemäß geltener PrüvV auf Belange des Brandschutzes wird
durch den Auftraggeber beauftragt.
Die Prüfung durch den Sachverständigen ist durch einen
sachkundigen Techniker des AN zu begleiten.
Etwaige festgestellte Mängel sind vom AN auf seine
Kosten
innerhalb 5 Werktage zu beseitigen. Eine Behebung der
Mängel ist als Protokoll den Revisionsunterlagen
beizulegen.
Menge: 6,000 St
Zuordnung: 439

**3.1.80 Dichtheitsprüfung**
Dichtheitsprüfung der Luftleitungsnetze der vor
beschriebenen Raumlufttechnischen Anlagen mit einer
Kanaloberfläche bis 4.500 m², mit bis zu 20
Einzelmessungen, vor Ort, im eingebauten Zustand, nach
DIN EN 12599, Luftdichtheitsklasse ATC4 DIN EN 16798-3,
einschl. der Bereitstellung aller erforderlichen
Geräte, Materialien, Fachpersonal und Prüfbericht.
Menge: 1,000 St
Zuordnung: 439

**3.1.90 Probebetrieb mit Gewerk Gebäudeautomation**
Probebetrieb in Zusammenarbeit mit dem Errichter der
Gebäudeautomation. Probebetrieb aller vor beschriebenen
raumlufttechnischen Anlagen vor der Abnahme/Übergabe an
den AG.
Alle für den Probebetrieb erforderlichen Abstimmungen
und Koordinationen mit Fremdgewerken sind durch den AN
zu führen. Der dafür erforderliche Mehraufwand ist
einzukalkulieren. Probebetrieb mit provisorischen
Programmen/Parametern, einschl. der erforderlichen
Instandhaltungsarbeiten. Ein unterbrechungsfreier
Probebetrieb ist 2 Wochen zu gewährleisten.
Menge: 1,000 St
Zuordnung: 439

**3.1.100 Filterwechsel nach Probebetrieb**
Austausch aller installierter Filter in den RLT-Geräten
nach abgeschlossenem Probebetrieb als Pauschalleistung.
Menge: 1,000 St
Zuordnung: 439

**3.1.110 Begleiten Hygieneerstinspektionen**
Die Hygieneinspektion der Raumlufttechnischen Anlagen
erfolgt durch einen vom AG beauftragten
Sachverständigen.
Die Prüfung durch den Sachverständigen ist durch einen
sachkundigen Techniker des AN zu begleiten.
Etwaige festgestellte Mängel sind vom AN auf seine
Kosten
innerhalb 5 Werktage zu beseitigen. Eine Behebung der
Mängel ist als Protokoll den Revisionsunterlagen
beizulegen.
Menge: 4,000 St
Zuordnung: 439

#### Abschnitt 3.2 Stundenlohnarbeiten

*Hinweis*
Lohnarbeiten

Sämtliche Stundenlohnarbeiten dürfen nur nach
ausdrücklicher
Aufforderung und vorheriger Anmeldung bei der
Bauleitung durchgeführt werden.
Sie sind auf einem Stundennachweiszettel detailliert
mit Namensangabe und Berufsgruppe zu erfassen.
Die Stundennachweiszettel sind der Bauleitung
täglich, jeweils vom vorhergehenden Tage zur An-
erkennung vorzulegen.
Die Lohnkostensätze sind Festpreise bis zum Ende
der Bauzeit bzw. zur Schlußrechnung.

**3.2.10 Bauhelfer/ -in Stundenlohnarbeiten sämtliche Kosten/Zuschläge**
Stundenlohnarbeiten durch Bauhelfer/ -in auf Anordnung
des AG ausführen, für Leistungen ohne Materialeinsatz,
z.B. Anpassen von Anlagenteilen an nicht maßgerecht
ausgeführten Leistungen anderer Unternehmer, etc.. Der
Verrechnungssatz für die jeweilige Arbeitskraft umfasst
sämtliche Aufwendungen wie Lohn- und Gehaltskosten,
Lohn- und Gehaltsnebenkosten, Zuschläge, lohngebundene
und lohnabhängige Kosten, sonstige
Sozialkosten, Gemeinkosten, Wagnis und Gewinn.
Abrechnung erfolgt gegen Nachweis (Stundenzettel).
Menge: 20,000 h
Zuordnung: 439

**3.2.20 Facharbeiter/ -in Stundenlohnarbeiten sämtliche Kosten/Zuschläge**
Stundenlohnarbeiten wie vor, jedoch Facharbeiter/ -in
Menge: 15,000 h
Zuordnung: 439

**3.2.30 Obermonteur/ -in Stundenlohnarbeiten sämtliche Kosten/Zuschläge**
Stundenlohnarbeiten wie vor, jedoch Obermonteur/ -in
Menge: 1,000 h
Zuordnung: 439

#### Abschnitt 3.3 Bauliche Nebenleistungen, Rollrüstung und Potentialausgleich

**3.3.10 Potentialausgleich**
Potentialausgleich

Die gesamte Lufttechnischen Anlage ist entsprechend VDE
0100, Teil 410 an den Hauptpotentialausgleich
anzuschließen. Elastische Verbindungen sind mittels
Potentialausgleichsleitungen aus CU bzw.
Edelstahl-1.4301 zu überbrücken.
Menge: 1,000 psch
Zuordnung: 439

**3.3.20 Rollrüstung nach DIN 4422**
Rollrüstung nach DIN 4422, Lieferung, Auf - , Um - und
Abbau sowie Vorhaltung von Gerüsten mit Arbeitshöhe bis
5,5 m, flächenbezogenes Nutzgewicht 200 kg/m2,
Aufstellung im Gebäude,Vorhaltung während der gesamten
Bauzeit, nach Abschluss der Arbeiten abtransportieren.
Menge: 1,000 St
Zuordnung: 439

**3.3.30 Schließen Wandöffnung Beton/Mauerwerk 0,01qm**
Verschluss von umlaufenden Spaltöffnungen in Wänden aus
Beton/Mauerwerk; Schottgröße bis 0,01qm
Menge: 4,000 St
Zuordnung: 439

**3.3.40 Schließen Wandöffnung Beton/Mauerwerk 0,05qm**
Verschluss von umlaufenden Spaltöffnungen in Wänden aus
Beton/Mauerwerk; Schottgröße bis 0,05qm
Menge: 4,000 St
Zuordnung: 439

**3.3.50 Schließen Wandöffnung Beton/Mauerwerk 0,10qm**
Verschluss von umlaufenden Spaltöffnungen in Wänden aus
Beton/Mauerwerk; Schottgröße bis 0,10qm
Menge: 2,000 St
Zuordnung: 439

**3.3.60 Durchbruch schließen Durchdringungen Beton C20/25 bis 10cm2 T 55-60cm**
Durchbruch schließen, Ausführung in Wandfläche, mit
Durchdringungen, Querschnitt bis 10 cm2,
Gesamtquerschnitt Durchdringungen bis 10 cm2, Tiefe
über 55 bis 60 cm, Arbeitshöhe bis 3,5 m.
Menge: 2,000 St
Zuordnung: 439 012

**3.3.70 Schließen Wandöffnung Trockenbau 0,05qm**
Verschluss von umlaufenden Spaltöffnungen in
Trockenbauwänden; Schottgröße bis 0,05qm.
Menge: 1,000 St
Zuordnung: 439

**3.3.80 Schließen Wandöffnung Trockenbau 0,10qm**
Verschluss von umlaufenden Spaltöffnungen in
Trockenbauwänden; Schottgröße bis 0,10qm.
Menge: 1,000 St
Zuordnung: 439

**3.3.90 Profilstahlkonstruktion Innenbereich H 5,00**
Profilstahlkonstruktion als Stütz-, Hänge- und
Tragkonstruktion einschließlich Befestigungsmaterial.
Abrechnung nach Einheitsgewichten.
Material: "Stahl-feuerverzinkt"
Montagehöhe bis 5,0m üOKFF
Behinderung durch technische Einbauten.

Montage an gedämmter Decke, Dämmdicke bis 20cm!
Menge: 200,000 kg
Zuordnung: 439

#### Abschnitt 3.4 Schaltschema und Anlagenbeschriftung

*Hinweis*
Beschilderung, Anlagenkennzeichnung

**3.4.10 Bezeichnungsschild 52x105mm**
Bezeichnungsschild 52 x 105 mm, Farbe und Beschriftung
nach Wahl des AG, Beschrifung mehrzeilig, Schild aus
mehrschichtigem Kunststoff, gefräst, Befestigen durch
Schrauben, Höhe 52 mm, Breite 105 mm.
Menge: 3,000 St
Zuordnung: 439

**3.4.20 Farbkennzeichnung Richtungspfeile**
STLB-Bau 2024-4 41
Farbkennzeichnung DIN 2403 der Luftleitung,
Kennzeichnung der Fließrichtung durch Richtungspfeile.
Menge: 15,000 St
Zuordnung: 439 041

**3.4.30 Kennzeichnung Fließrichtung**
Farbkennzeichnung DIN 2404 der
Lüftungskanäle/-leitungen,
Kennzeichnung der Fließrichtung durch Richtungspfeile.
Menge: 15,000 St
Zuordnung: 439

**3.4.40 Schaltschema Lüftungszentrale**
Schaltschema der Lüftungsanlage (Format A2) gerahmt
unter Folie in RLT-Zentrale an Wand aufhängen.
Menge: 1,000 St
Zuordnung: 439

#### Abschnitt 3.5 bestehende RLT-Anlage

*Hinweis*
Bestehende Anlagenteile gelten als nicht geprüft.
Eine technische Prüfung, Messung, Einregulierung,
Inbetriebnahme, Mängelbeseitigung oder Gewährleistung
bestehender Anlagen oder Anlagenteile ist Bestandteil
der ausgeschriebenen Leistungen,

*Hinweis*

**3.5.10 Kältedämmung Rohr DN32 Gebäude flexibler Elastomerschaum D 19mm**
STLB-Bau 2021-4 47
Kältedämmung DIN 4140, an Rohrleitung, DN 32,
Mindestabstände nach DIN 4140 sind nicht eingehalten,
im Gebäude, Dämmung aus flexiblem Elastomerschaum DIN
EN 14304, Dämmschichtdicke 19 mm, Brandverhaltensklasse
DIN EN 13501-1 B (schwerentflammbar),
Wärmeleitfähigkeit 0,033 W/(mK) bei 0 Grad C
Mitteltemperatur DIN EN 12667,
Wasserdampfdiffusionswiderstandszahl 10000 DIN EN 13469
und DIN EN 12086, Arbeitshöhe des Montageortes bis 3,5
m über der Standfläche des hierfür erforderlichen
Gerüstes.
Menge: 20,000 m
Zuordnung: 431 047

**3.5.20 Bogen flexibler Elastomerschaum Kältedämmung Rohr DN32 Gebäude 0,033W/(mK) D 19mm**
STLB-Bau 2021-4 47
Bogen aus flexiblem Elastomerschaum DIN EN 14304,
Kältedämmung DIN 4140 an haus- und betriebstechnischen
Anlagen, an Rohrleitung, DN 32, Mindestabstände nach
DIN 4140 sind nicht eingehalten, im Gebäude,
Brandverhaltensklasse DIN EN 13501-1 B
(schwerentflammbar), Wärmeleitfähigkeit 0,033 W/(mK)
bei 0 Grad C Mitteltemperatur DIN EN 12667,
Dämmschichtdicke 19 mm, Arbeitshöhe des Montageortes
bis 3,5 m über der Standfläche des hierfür
erforderlichen Gerüstes.
Menge: 20,000 St
Zuordnung: 431 047

**3.5.30 Passstück flexibler Elastomerschaum Kältedämmung Rohr DN32 Gebäude 0,033W/(mK) D 19mm**
STLB-Bau 2021-4 47
Passstück aus flexiblem Elastomerschaum DIN EN 14304,
Kältedämmung DIN 4140 an haus- und betriebstechnischen
Anlagen, an Rohrleitung, DN 32, Mindestabstände nach
DIN 4140 sind nicht eingehalten, im Gebäude,
Brandverhaltensklasse DIN EN 13501-1 B
(schwerentflammbar), Wärmeleitfähigkeit 0,033 W/(mK)
bei 0 Grad C Mitteltemperatur DIN EN 12667,
Dämmschichtdicke 19 mm, Arbeitshöhe des Montageortes
bis 3,5 m über der Standfläche des hierfür
erforderlichen Gerüstes.
Menge: 10,000 St
Zuordnung: 431 047

**3.5.40 Übergangsstück flexibler Elastomerschaum Kältedämmung Rohr DN32 Gebäude 0,033W/(mK) D 19mm**
STLB-Bau 2021-4 47
Übergangsstück aus flexiblem Elastomerschaum DIN EN
14304, Kältedämmung DIN 4140 an haus- und
betriebstechnischen Anlagen, an Rohrleitung, DN 32,
Mindestabstände nach DIN 4140 sind nicht eingehalten,
im Gebäude, Brandverhaltensklasse DIN EN 13501-1 B
(schwerentflammbar), Wärmeleitfähigkeit 0,033 W/(mK)
bei 0 Grad C Mitteltemperatur DIN EN 12667,
Dämmschichtdicke 19 mm, Arbeitshöhe des Montageortes
bis 3,5 m über der Standfläche des hierfür
erforderlichen Gerüstes.
Menge: 40,000 St
Zuordnung: 431 047

**3.5.50 Hosenstück flexibler Elastomerschaum Kältedämmung Rohr DN32 Gebäude 0,033W/(mK) D 19mm**
STLB-Bau 2021-4 47
Hosenstück aus flexiblem Elastomerschaum DIN EN 14304,
Kältedämmung DIN 4140 an haus- und betriebstechnischen
Anlagen, an Rohrleitung, DN 32, Mindestabstände nach
DIN 4140 sind nicht eingehalten, im Gebäude,
Brandverhaltensklasse DIN EN 13501-1 B
(schwerentflammbar), Wärmeleitfähigkeit 0,033 W/(mK)
bei 0 Grad C Mitteltemperatur DIN EN 12667,
Dämmschichtdicke 19 mm, Arbeitshöhe des Montageortes
bis 3,5 m über der Standfläche des hierfür
erforderlichen Gerüstes.
Menge: 10,000 St
Zuordnung: 431 047

**3.5.60 Stutzen flexibler Elastomerschaum Kältedämmung Rohr DN32 Gebäude 0,033W/(mK) D 19mm**
STLB-Bau 2021-4 47
Stutzen aus flexiblem Elastomerschaum DIN EN 14304,
Kältedämmung DIN 4140 an haus- und betriebstechnischen
Anlagen, an Rohrleitung, DN 32, Mindestabstände nach
DIN 4140 sind nicht eingehalten, im Gebäude,
Brandverhaltensklasse DIN EN 13501-1 B
(schwerentflammbar), Wärmeleitfähigkeit 0,033 W/(mK)
bei 0 Grad C Mitteltemperatur DIN EN 12667,
Dämmschichtdicke 19 mm, Arbeitshöhe des Montageortes
bis 3,5 m über der Standfläche des hierfür
erforderlichen Gerüstes.
Menge: 6,000 St
Zuordnung: 431 047

**3.5.70 Zulage für Herstellen von Ausschnitte**
Zulage für Herstellen von Ausschnitte für
Rohraufhängungen in der Dämmung einschl. deren
Ummantelung von runden Leitungen mit synthetischen
Kautschuk.
Menge: 100,000 St
Zuordnung: 431

*Hinweis*

*Hinweis*

**3.5.80 Stütz- und Trägerbekleidung 15 mm**
Brandschutzbekleidung von Stahlstützen und Stahlträgern

Bekleidung von Stahlstützen und Stahlträgern einer
Profilstahlkonstruktion, Fabrikat Hilti MT-70 OC, zur
Herstellung der Feuerwiderstandsklasse F 120.

Ausführung als 4-seitige Ummantelung.

Bekleidung aus Kalziumsilikat-Brandschutzplatten,
Rohdichte > 700 kg/m³ bis = 900 kg/m³,
Brandverhalten Klasse A1 - nicht brennbar gemäß DIN EN
13501-1.

Platteneigenschaften:
- Sichtseite glatt
- Plattenunterkante gewaffelt
- Plattendicke je Lage 15 mm
- 2-lagige Ausführung (2 × 15 mm)

Leistungsumfang:
- Zuschneiden und Anpassen an Querschnittsgeometrie
- Ausbildung von Eckausbildungen und Stoßfugen
- Mechanische Befestigung gemäß Systemzulassung
- Herstellung einer geschlossenen, umlaufenden
Bekleidung
inkl.Befestigungsmittel

Ausführung gemäß allgemeiner bauaufsichtlicher
Zulassung des gewählten Systems und entsprechend den
einschlägigen Normen und Richtlinien.
Menge: 50,000 m²
Zuordnung: 431

**3.5.90 Stütz- und Trägerbekleidung 25 mm**
Brandschutzbekleidung von Stahlstützen und Stahlträgern

Bekleidung von Stahlstützen und Stahlträgern einer
Profilstahlkonstruktion, Fabrikat Hilti MT-70 OC, zur
Herstellung der Feuerwiderstandsklasse F 120.

Ausführung als 4-seitige Ummantelung.

Bekleidung aus Kalziumsilikat-Brandschutzplatten,
Rohdichte > 700 kg/m³ bis = 900 kg/m³,
Brandverhalten Klasse A1 - nicht brennbar gemäß DIN EN
13501-1.

Platteneigenschaften:
- Sichtseite glatt
- Plattenunterkante gewaffelt
- Plattendicke je Lage 25 mm
- 2-lagige Ausführung (2 × 25 mm)

Leistungsumfang:
- Zuschneiden und Anpassen an Querschnittsgeometrie
- Ausbildung von Eckausbildungen und Stoßfugen
- Mechanische Befestigung gemäß Systemzulassung
- Herstellung einer geschlossenen, umlaufenden
Bekleidung
inkl.Befestigungsmittel

Ausführung gemäß allgemeiner bauaufsichtlicher
Zulassung des gewählten Systems und entsprechend den
einschlägigen Normen und Richtlinien.
Menge: 50,000 m²
Zuordnung: 431

*Hinweis*

**3.5.100 Elektrischer Anschluss Spülabluftventilator**
Elektrischer Anschluss Spülabluftventilator

Hersteller: Mietzsch
Typ: VRV 315/702 W 1450
Abluftleistung: 3.320 m³/h

Montageort Dachbereich, an mitgelieferten
Schaltschrank, Aufstellort Erdgeschoss, Raum
Küchenleiterbüro.

Leistungsumfang:
- Lieferung und Verlegung der erforderlichen Energie-
und Steuerleitungen vom Ventilatorstandort Dach bis zum
Schaltschrank im Erdgeschoss
- Leitungsdimensionierung gemäß Kabelzugliste der
Küchenlüftungsdecke
- Verlegung innerhalb des Gebäudes über geeignete
Installationswege bzw. Steigzonen
- Fachgerechte Einführung der Leitungen in den
Schaltschrank
- Anschlussarbeiten am Ventilator sowie im
Schaltschrank
- Beschriftung und Kennzeichnung der Betriebsmittel und
Leitungen
- Durchführung erforderlicher Durchbrüche
einschließlich brandschutzgerechter Abschottung
Menge: 25,000 m
Zuordnung: 431

**3.5.110 Elektrischer Anschluss Chemieabluftventilator**
Elektrischer Anschluss Spülabluftventilator

Hersteller: Mietzsch
Typ: VRV 160/731 W 2800-EC
Abluftleistung: 34-534 m³/h

Montageort Dachbereich, an mitgelieferten
Schaltschrank, Aufstellort Erdgeschoss,
Fachunterrichtsraum Chemie.

Leistungsumfang:
- Lieferung und Verlegung der erforderlichen Energie-
und Steuerleitungen vom Ventilatorstandort Dach bis zum
Digestorium im Erdgeschoss
- Verlegung innerhalb des Gebäudes über geeignete
Installationswege bzw. Steigzonen
- Fachgerechte Einführung der Leitungen in den
Schaltschrank
- Anschlussarbeiten am Ventilator sowie im
Schaltschrank
- Beschriftung und Kennzeichnung der Betriebsmittel und
Leitungen
- Durchführung erforderlicher Durchbrüche
einschließlich brandschutzgerechter Abschottung
Menge: 25,000 m
Zuordnung: 431

**3.5.120 Prüfen bestehender RLT-Anlagen**
Prüfen bestehender RLT-Anlagen
Prüfen bestehender raumlufttechnischer Anlagen und
Anlagenteile zur Feststellung der Funktionsfähigkeit
und Weiterverwendbarkeit.

Einschließlich erforderlicher Messungen,
Funktionsprüfungen sowie Bewertung des Anlagenzustands.

Erstellung einer Prüfdokumentation mit Feststellung
etwaiger Mängel, Defizite und erforderlicher Maßnahmen.
Menge: 1,000 psch
Zuordnung: 439

**3.5.130 Mängelbeseitigung im Rahmen der Prüfung**
Beseitigung der im Rahmen der Prüfung
festgestellten Mängel an bestehenden
raumlufttechnischen Anlagen und Anlagenteilen.

Einschließlich erforderlicher Instandsetzungsarbeiten
sowie Austausch defekter oder funktionsuntüchtiger
Bauteile.

Umfang der Leistung beschränkt sich auf Maßnahmen zur
Wiederherstellung der Funktionsfähigkeit der
bestehenden Anlage.

Abrechnung nach tatsächlich angefallenen Stunden gemäß
Stundensätzen.
Menge: 1,000 h
Zuordnung: 439

**3.5.140 Nachrüstung, Umbau und Anpassung**
Nachrüstung, Umbau und Anpassung
bestehender raumlufttechnischer Anlagen und
Anlagenteile, einschließlich Anpassung nicht
normgerechter oder beschädigter Bestandsanlagen, soweit
diese Maßnahmen zur Herstellung eines ordnungsgemäßen
und sicheren Betriebs erforderlich sind.

Diese Positionen beinhaltet:
- Nachrüstung Verkabelung Lüftungsgerät
- Umbau von Lüftungsgeräte an die aktuelle Luftmengen

Die Leistung erfolgt auf Grundlage der Ergebnisse aus
Position "Prüfen bestehender RLT-Anlagen".
Menge: 1,000 h
Zuordnung: 439

**3.5.150 Messen, Einstellen und Einregulieren**
Messen, Einstellen und Einregulieren
der Luftvolumenströme an bestehenden
raumlufttechnischen Anlagen und Anlagenteilen.

Einschließlich erforderlicher Einstellarbeiten an
vorhandenen Volumenstromreglern sowie Dokumentation der
Messergebnisse.

Diese Positionen beinhaltet:
- je Zu-/Abluftdurchlass
- je VAV / CAV-Regler
- je Strang
Menge: 1,000 psch
Zuordnung: 439

**3.5.160 Inbetriebnahme der bestehenden Anlage**
Inbetriebnahme der bestehenden raumlufttechnischen
Gesamtanlage einschließlich Funktionsprüfung im
Zusammenwirken mit neu errichteten und instandgesetzten
Anlagenteilen.

Einschließlich Kontrolle der Betriebsparameter und
Übergabe der Anlage in betriebsbereitem Zustand.
Menge: 1,000 psch
Zuordnung: 439

*Hinweis*

**3.5.170 Demontage Überströmöffnung**
Demontage Überströmöffnung

Demontage einer vorhandenen Überströmöffnung in
Stahlbetonwand.

Leistungsumfang:
- Ausbau des Überströmelements einschließlich Gitter,
Rahmen und Befestigungsmittel
- Lösen und Entfernen von Einbaurahmen bzw.
Einbauhülsen
- Ausbau  vorhandener Schalldämmeinsätze und
Brandschutzelemente
- Fachgerechter Ausbau ohne Beschädigung angrenzender
Bauteile, soweit möglich
- Innerer Transport des ausgebauten Materials
- Sortenreine Trennung und ordnungsgemäße Entsorgung
gemäß den geltenden Vorschriften
- Reinigen der Anschlussflächen

.
Menge: 1,000 St
Zuordnung: 439

USt %: 19,00
